# Cuneta vegetada

- Propiedad del archivo: CYPE INGENIEROS, S.A.
- Formato: FIEBDC-3/2002
- Ámbito geográfico: Chile
- Divisa: CHL
- Costes indirectos: 3.00 %
- Gastos generales: 13.00 %
- Beneficio industrial: 6.00 %
- IVA: 19.00 %

## A Movimientos de tierra

### AU Drenes

#### AUU Cunetas

**AUU050** m Cuneta vegetada.
Cuneta vegetada de sección trapezoidal, de 400 cm de perímetro transversal, compuesto por: geomalla con estructura tridimensional, a base de polipropileno y polietileno de alta densidad (HDPE), color negro, fijación con piquetas de anclaje, al terreno y proyección de una capa de mezcla de semillas y sustrato de 30 mm de espesor con hidrosembradora.
Criterio de valoración económica: El precio no incluye la excavación, el perfilado ni el relleno con material de drenaje.
Incluye: Colocación de la geomalla. Colocación de las piquetas de anclaje. Proyección de semillas y sustrato.
Criterio de medición de proyecto: Longitud medida según documentación gráfica de Proyecto.
Criterio de medición de obra: Se medirá la longitud realmente ejecutada según especificaciones de Proyecto.

| Código | Ud | Descripción | Rendimiento | Precio | Importe |
|---|---|---|---|---|---|
| mt48mae010d | m² | Geomalla con estructura tridimensional, a base de polipropileno y polietileno de alta densidad (HDPE), color negro, estable a los rayos UV, de 25 mm de espesor, de 10x10 mm de luz de malla y de 280 g/m² de masa superficial, elongación hasta rotura 20% y 3 N/cm² de resistencia a tracción, suministrada en rollos de 2x25 m. (material) | 4.600 | 3839.71 | 17662.67 |
| mt48mae015a | Ud | Piqueta de anclaje de acero con resaltes, en forma de U, de 200x80x200 mm y 8 mm de diámetro. (material) | 6.000 | 612.77 | 3676.62 |
| mt48sap020a | m³ | Mezcla de semillas y sustrato, compuesto de turba, fibras de madera, estabilizantes, ácidos húmicos fúlvicos, abono, arcilla y retenedor de agua. (material) | 0.100 | 136511.69 | 13651.17 |
| mq09hds010 | h | Hidrosembradora con depósito de 2,5 m³ de capacidad, sobre camión. (maquinaria) | 0.220 | 24662.91 | 5425.84 |
| mo041 | h | Maestro 1ª construcción de obra civil. (mano de obra) | 0.500 | 8324.16 | 4162.08 |
| mo087 | h | Ayudante construcción de obra civil. (mano de obra) | 0.250 | 6222.52 | 1555.63 |
| mo040 | h | Maestro 1ª jardinero. (mano de obra) | 0.250 | 8324.16 | 2081.04 |
| mo086 | h | Ayudante jardinero. (mano de obra) | 0.250 | 6222.52 | 1555.63 |
| % | % | Herramientas | 2 % | 49770.68 | 995.41 |
|  |  | Costes directos |  |  | 50766.09 |
