# Demolición de sección de piso de aglomerado asfáltico

- Propiedad del archivo: CYPE INGENIEROS, S.A.
- Formato: FIEBDC-3/2002
- Ámbito geográfico: Chile
- Divisa: CHL
- Costes indirectos: 3.00 %
- Gastos generales: 13.00 %
- Beneficio industrial: 6.00 %
- IVA: 19.00 %

## D Demoliciones

### DM Firmes y pisos

#### DMF Asfálticos

**DMF020** m² Demolición de sección de piso de aglomerado asfáltico.
Demolición de sección de piso de aglomerado asfáltico de 25 cm de espesor medio, con martillo neumático, y carga manual sobre camión o contenedor.
Incluye: Replanteo de la superficie a demoler. Demolición del elemento. Fragmentación de los escombros en piezas manejables. Retirada y acopio de escombros. Limpieza de los restos de obra. Carga manual de escombros sobre camión o contenedor.
Criterio de medición de proyecto: Superficie medida según documentación gráfica de Proyecto.
Criterio de medición de obra: Se medirá la superficie realmente demolida según especificaciones de Proyecto.

| Código | Ud | Descripción | Rendimiento | Precio | Importe |
|---|---|---|---|---|---|
| mq05mai030 | h | Martillo neumático. (maquinaria) | 0.426 | 2982.07 | 1270.36 |
| mq05pdm110 | h | Compresor portátil diesel media presión 10 m³/min. (maquinaria) | 0.213 | 5057.83 | 1077.32 |
| mo041 | h | Maestro 1ª construcción de obra civil. (mano de obra) | 0.174 | 8689.02 | 1511.89 |
| mo087 | h | Ayudante construcción de obra civil. (mano de obra) | 0.426 | 6494.86 | 2766.81 |
| % | % | Herramientas | 2 % | 6626.38 | 132.53 |
|  |  | Costes directos |  |  | 6758.91 |
