# Eliminación de marca vial longitudinal

- Propiedad del archivo: CYPE INGENIEROS, S.A.
- Formato: FIEBDC-3/2002
- Ámbito geográfico: Chile
- Divisa: CHL
- Costes indirectos: 3.00 %
- Gastos generales: 13.00 %
- Beneficio industrial: 6.00 %
- IVA: 19.00 %

## D Demoliciones

### DM Firmes y pisos

#### DMS Señalética vial

**DMS010** m Eliminación de marca vial longitudinal.
Eliminación de marca vial longitudinal discontinua, de pintura, mediante fresadora manual, y carga manual sobre camión o contenedor.
Incluye: Replanteo. Fresado del piso. Barrido mediante barredora mecánica. Limpieza de los restos de obra. Carga manual de escombros sobre camión o contenedor.
Criterio de medición de proyecto: Longitud medida según documentación gráfica de Proyecto.
Criterio de medición de obra: Se medirá la longitud realmente ejecutada según especificaciones de Proyecto.

| Código | Ud | Descripción | Rendimiento | Precio | Importe |
|---|---|---|---|---|---|
| mq06fre010 | h | Equipo de fresado manual para piso de hormigón, con sistema de aspiración. (maquinaria) | 0.018 | 4026.50 | 72.48 |
| mq11bar010 | h | Barredora remolcada con motor auxiliar. (maquinaria) | 0.018 | 42422.05 | 763.60 |
| mq04dua020a | h | Dumper de descarga frontal de 1,5 t de carga útil. (maquinaria) | 0.018 | 3741.44 | 67.35 |
| mo087 | h | Ayudante construcción de obra civil. (mano de obra) | 0.060 | 6224.80 | 373.49 |
| % | % | Herramientas | 2 % | 1276.92 | 25.54 |
|  |  | Costes directos |  |  | 1302.46 |
