# Válvula de corte

- Propiedad del archivo: CYPE INGENIEROS, S.A.
- Formato: FIEBDC-3/2002
- Ámbito geográfico: Chile
- Divisa: CHL
- Costes indirectos: 3.00 %
- Gastos generales: 13.00 %
- Beneficio industrial: 6.00 %
- IVA: 19.00 %

## I Instalaciones

### IU Urbanas

#### IUA Redes de agua potable

**IUA101** Ud Válvula de corte.
Válvula de mariposa de fierro fundido, DN 200 mm. Incluso elementos de montaje y accesorios necesarios para su correcto funcionamiento.
Incluye: Replanteo. Colocación. Conexionado. Comprobación de su correcto funcionamiento.
Criterio de medición de proyecto: Número de unidades previstas, según documentación gráfica de Proyecto.
Criterio de medición de obra: Se medirá el número de unidades realmente ejecutadas según especificaciones de Proyecto.

| Código | Ud | Descripción | Rendimiento | Precio | Importe |
|---|---|---|---|---|---|
| mt37svm010i | Ud | Válvula de mariposa de fierro fundido, DN 200 mm. (material) | 1.000 | 113214.61 | 113214.61 |
| mt37www010 | Ud | Material auxiliar para instalaciones de agua potable. (material) | 1.000 | 962.83 | 962.83 |
| mo008 | h | Maestro 1ª gasfitero. (mano de obra) | 0.125 | 8556.75 | 1069.59 |
| mo107 | h | Ayudante gasfitero. (mano de obra) | 0.125 | 6212.96 | 776.62 |
| % | % | Herramientas | 2 % | 116023.65 | 2320.47 |
|  |  | Costes directos |  |  | 118344.12 |
