# Transformador en baño de aceite

- Propiedad del archivo: CYPE INGENIEROS, S.A.
- Formato: FIEBDC-3/2002
- Ámbito geográfico: Chile
- Divisa: CHL
- Costes indirectos: 3.00 %
- Gastos generales: 13.00 %
- Beneficio industrial: 6.00 %
- IVA: 19.00 %

## I Instalaciones

### IU Urbanas

#### IUC Centros de transformación

**IUC010** Ud Transformador en baño de aceite.
Transformador trifásico en baño de aceite, con refrigeración natural, de 1250 kVA de potencia, de 24 kV de tensión asignada, 20 kV de tensión del primario y 420 V de tensión del secundario en vacío, de 50 Hz de frecuencia, y grupo de conexión Dyn11. Incluso accesorios necesarios para su correcta instalación.
Incluye: Montaje, conexionado y comprobación de su correcto funcionamiento.
Criterio de medición de proyecto: Número de unidades previstas, según documentación gráfica de Proyecto.
Criterio de medición de obra: Se medirá el número de unidades realmente ejecutadas según especificaciones de Proyecto.

| Código | Ud | Descripción | Rendimiento | Precio | Importe |
|---|---|---|---|---|---|
| mt35tra010i | Ud | Transformador trifásico en baño de aceite, con refrigeración natural, de 1250 kVA de potencia, de 24 kV de tensión asignada, 20 kV de tensión del primario y 420 V de tensión del secundario en vacío, de 50 Hz de frecuencia, y grupo de conexión Dyn11. (material) | 1.000 | 18604103.59 | 18604103.59 |
| mo003 | h | Maestro 1ª electricista. (mano de obra) | 10.003 | 8556.75 | 85593.17 |
| mo102 | h | Ayudante electricista. (mano de obra) | 10.003 | 6212.96 | 62148.24 |
| % | % | Herramientas | 2 % | 18751845.00 | 375036.90 |
|  |  | Costes directos |  |  | 19126881.90 |
