# Canal bajada para talud

- Propiedad del archivo: CYPE INGENIEROS, S.A.
- Formato: FIEBDC-3/2002
- Ámbito geográfico: Chile
- Divisa: CHL
- Costes indirectos: 3.00 %
- Gastos generales: 13.00 %
- Beneficio industrial: 6.00 %
- IVA: 19.00 %

## I Instalaciones

### IU Urbanas

#### IUD Redes y sistemas de drenaje

**IUD030** m Canal bajada para talud.
Formación de canal bajada para talud mediante piezas prefabricadas de hormigón, de 55/30x10x55 cm, unidas mediante junta machihembrada, colocadas sobre radier de hormigón simple H20 (20) 20/3, no expuesto a ciclos hielo-deshielo, exposición a sulfatos despreciable, sin requerimiento de permeabilidad, docilidad plástica de 10 cm de espesor, recibidas con mortero de cemento, confeccionado en obra, dosificación 1:6. Incluso preparación de la superficie de apoyo del hormigón y rejuntado de las piezas con lechada de cemento. Sin incluir la preparación de la capa base existente.
Incluye: Preparación y limpieza de la superficie soporte. Formación de radier. Replanteo y trazado del canal bajada. Montaje de las piezas prefabricadas. Sellado de juntas en las uniones entre piezas.
Criterio de medición de proyecto: Longitud medida en proyección horizontal, según documentación gráfica de Proyecto.
Criterio de medición de obra: Se medirá, en proyección horizontal, la longitud realmente ejecutada según especificaciones de Proyecto.

| Código | Ud | Descripción | Rendimiento | Precio | Importe |
|---|---|---|---|---|---|
| mt10hmf090aifa | m³ | Hormigón simple H20 (20) 20/3, no expuesto a ciclos hielo-deshielo, exposición a sulfatos despreciable, sin requerimiento de permeabilidad, docilidad plástica, con cemento grado normal, preparado en central, según NCh 170.Of85 y ACI 318-08. (material) | 0.055 | 53609.03 | 2948.50 |
| mt11cun020a | Ud | Canal bajada prefabricado de hormigón, para recogida de aguas, de 55/30x10x55 cm, con junta machihembrada. (material) | 1.800 | 6344.54 | 11420.17 |
| mt08aaa010a | m³ | Agua. (material) | 0.006 | 919.14 | 5.51 |
| mt01arg005a | t | Arena de cantera, para mortero preparado en obra. (material) | 0.033 | 11882.58 | 392.13 |
| mt08cem000e | kg | Cemento gris en sacos. (material) | 5.000 | 100.12 | 500.60 |
| mt09lec020a | m³ | Lechada de cemento CEM II/B-P 32,5 N 1/2. (material) | 0.002 | 78574.66 | 157.15 |
| mq02rod010d | h | Bandeja vibrante de guiado manual, de 300 kg, anchura de trabajo 70 cm, reversible. (maquinaria) | 0.017 | 4670.45 | 79.40 |
| mq01exc010a | h | Retroexcavadora sobre cadenas, de 85 kW. (maquinaria) | 0.083 | 35814.09 | 2972.57 |
| mq04cag010a | h | Camión con grúa de hasta 6 t. (maquinaria) | 0.011 | 36142.99 | 397.57 |
| mq06hor010 | h | Concretera eléctrica con una capacidad de amasado de 160 l. (maquinaria) | 0.015 | 2251.44 | 33.77 |
| au00auh020 |  | Canaleta para vaciado del hormigón. | 1.000 | 0.00 | 0.00 |
| au00auh040 |  | Vibrador de hormigón, eléctrico. | 1.000 | 0.00 | 0.00 |
| mo041 | h | Maestro 1ª construcción de obra civil. (mano de obra) | 0.113 | 8324.16 | 940.63 |
| mo087 | h | Ayudante construcción de obra civil. (mano de obra) | 0.313 | 6222.52 | 1947.65 |
| % | % | Herramientas | 2 % | 21795.65 | 435.91 |
|  |  | Costes directos |  |  | 22231.56 |
