# Apoyo de madera

- Propiedad del archivo: CYPE INGENIEROS, S.A.
- Formato: FIEBDC-3/2002
- Ámbito geográfico: Chile
- Divisa: CHL
- Costes indirectos: 3.00 %
- Gastos generales: 13.00 %
- Beneficio industrial: 6.00 %
- IVA: 19.00 %

## I Instalaciones

### IU Urbanas

#### IUL Líneas aéreas

**IUL010** Ud Apoyo de madera.
Poste de madera de pino de primera calidad, de 10 m de altura, 26 cm de diámetro en la base y 13 cm de diámetro en cogolla, acabado creosotado, empotrado directamente en suelo cohesivo. Incluso excavación con medios mecánicos, retacado con piedra, relleno posterior con tierras de la propia excavación, transporte y descarga. Totalmente montado.
Incluye: Replanteo. Transporte y descarga. Excavación. Eliminación de las tierras sueltas del fondo de la excavación. Izado del poste. Colocación y aplomado. Retacado con piedra. Relleno con tierras de la propia excavación. Eliminación de restos, limpieza final y retirada de escombros. Carga de escombros sobre camión o contenedor.
Criterio de medición de proyecto: Número de unidades previstas, según documentación gráfica de Proyecto.
Criterio de medición de obra: Se medirá el número de unidades realmente ejecutadas según especificaciones de Proyecto.

| Código | Ud | Descripción | Rendimiento | Precio | Importe |
|---|---|---|---|---|---|
| mt35pya010e | Ud | Poste de madera de pino de primera calidad, de 10 m de altura, 26 cm de diámetro en la base y 13 cm de diámetro en cogolla, acabado creosotado. (material) | 1.000 | 200836.00 | 200836.00 |
| mq01exn010i | h | Miniretroexcavadora sobre neumáticos, de 37,5 kW. (maquinaria) | 0.418 | 33402.12 | 13962.09 |
| mq04cag010a | h | Camión con grúa de hasta 6 t. (maquinaria) | 1.045 | 36142.99 | 37769.42 |
| mo020 | h | Maestro 1ª construcción. (mano de obra) | 2.751 | 8324.16 | 22899.76 |
| mo077 | h | Ayudante construcción. (mano de obra) | 2.751 | 6222.52 | 17118.15 |
| % | % | Herramientas | 2 % | 292585.42 | 5851.71 |
|  |  | Costes directos |  |  | 298437.13 |
