# Apoyo tubular de lámina de acero galvanizado

- Propiedad del archivo: CYPE INGENIEROS, S.A.
- Formato: FIEBDC-3/2002
- Ámbito geográfico: Chile
- Divisa: CHL
- Costes indirectos: 3.00 %
- Gastos generales: 13.00 %
- Beneficio industrial: 6.00 %
- IVA: 19.00 %

## I Instalaciones

### IU Urbanas

#### IUL Líneas aéreas

**IUL012** Ud Apoyo tubular de lámina de acero galvanizado.
Apoyo tubular empotrable de lámina de acero galvanizado, de 13 m de altura y 800 daN de esfuerzo nominal, empotrado en dado de hormigón H25 (20) 20/6, no expuesto a ciclos hielo-deshielo, exposición a sulfatos despreciable, sin requerimiento de permeabilidad, docilidad blanda, preparado en central, vaciado desde camión, en suelo rocoso. Incluso excavación para fundación con medios mecánicos, transporte y descarga. Totalmente montado.
Incluye: Replanteo. Transporte y descarga. Excavación de la fundación. Eliminación de las tierras sueltas del fondo de la excavación. Izado del apoyo. Colocación y aplomado. Vaciado y compactación del hormigón. Eliminación de restos, limpieza final y retirada de escombros. Carga de escombros sobre camión o contenedor.
Criterio de medición de proyecto: Número de unidades previstas, según documentación gráfica de Proyecto.
Criterio de medición de obra: Se medirá el número de unidades realmente ejecutadas según especificaciones de Proyecto.

| Código | Ud | Descripción | Rendimiento | Precio | Importe |
|---|---|---|---|---|---|
| mt35pya030um | Ud | Apoyo tubular empotrable de lámina de acero galvanizado, de 13 m de altura y 800 daN de esfuerzo nominal. (material) | 1.000 | 1463117.65 | 1463117.65 |
| mt10hmf090aqeg | m³ | Hormigón simple H25 (20) 20/6, no expuesto a ciclos hielo-deshielo, exposición a sulfatos despreciable, sin requerimiento de permeabilidad, docilidad blanda, con cemento grado normal, preparado en central, según NCh 170.Of85 y ACI 318-08. (material) | 1.750 | 59357.70 | 103875.98 |
| mq01exn010i | h | Miniretroexcavadora sobre neumáticos, de 37,5 kW. (maquinaria) | 0.473 | 32568.32 | 15404.82 |
| mq04cag010a | h | Camión con grúa de hasta 6 t. (maquinaria) | 1.430 | 35240.78 | 50394.32 |
| mo020 | h | Maestro 1ª construcción. (mano de obra) | 3.001 | 8327.21 | 24989.96 |
| mo077 | h | Ayudante construcción. (mano de obra) | 3.001 | 6224.80 | 18680.62 |
| % | % | Herramientas | 2 % | 1676463.35 | 33529.27 |
|  |  | Costes directos |  |  | 1709992.62 |
