# Línea subterránea de 20 kV en canalización entubada

- Propiedad del archivo: CYPE INGENIEROS, S.A.
- Formato: FIEBDC-3/2002
- Ámbito geográfico: Chile
- Divisa: CHL
- Costes indirectos: 3.00 %
- Gastos generales: 13.00 %
- Beneficio industrial: 6.00 %
- IVA: 19.00 %

## I Instalaciones

### IU Urbanas

#### IUM Líneas subterráneas de alta tensión

**IUM015** m Línea subterránea de 20 kV en canalización entubada.
Línea subterránea de 20 kV en canalización entubada bajo calzada formada por 3 cables unipolares, con conductor de aluminio, HEPRZ1, de 400 mm² de sección; dos tubos protectores de polietileno de doble pared, de 250 mm de diámetro, resistencia a compresión mayor de 450 N, suministrado en rollo, colocado sobre radier de hormigón no estructural HNE-15/B/20 de 5 cm de espesor y posterior relleno con el mismo hormigón hasta 10 cm por encima de la generatriz superior de la tubería; y canalización para telecomunicaciones compuesta de tetratubo de polietileno de alta densidad (PEAD/HDPE) libre de halógenos, color verde, de 4x40 mm de diámetro nominal y 3 mm de espesor formado por cuatro tubos iguales, unidos entre sí, con la pared interior estriada longitudinalmente y recubierta con silicona. Incluso hilo guía y.
Criterio de valoración económica: El precio no incluye la excavación ni el relleno principal.
Incluye: Replanteo del recorrido de la línea. Vaciado y compactación del hormigón en formación de radier. Colocación de los tubos en la zanja. Colocación de la canalización para telecomunicaciones en la zanja. Tendido de cables. Conexionado y comprobación de su correcto funcionamiento. Ejecución del relleno envolvente.
Criterio de medición de proyecto: Longitud medida según documentación gráfica de Proyecto.
Criterio de medición de obra: Se medirá la longitud realmente ejecutada según especificaciones de Proyecto.

| Código | Ud | Descripción | Rendimiento | Precio | Importe |
|---|---|---|---|---|---|
| mt10hmf090aeeg | m³ | Hormigón simple H15 (20) 20/6, no expuesto a ciclos hielo-deshielo, exposición a sulfatos despreciable, sin requerimiento de permeabilidad, docilidad blanda, con cemento grado normal, preparado en central, según NCh 170.Of85 y ACI 318-08. (material) | 0.007 | 53420.36 | 373.94 |
| mt35aia070aj | m | Tubo curvable, suministrado en rollo, de polietileno de doble pared (interior lisa y exterior corrugada), de color naranja, de 250 mm de diámetro nominal, para canalización enterrada, resistencia a la compresión 450 N, resistencia al impacto 40 julios, con grado de protección IP549, con hilo guía incorporado. (material) | 2.000 | 16375.66 | 32751.32 |
| mt35tpe030a | m | Tetratubo de polietileno de alta densidad (PEAD/HDPE) libre de halógenos, color verde, de 4x40 mm de diámetro nominal y 3 mm de espesor formado por cuatro tubos iguales, unidos entre sí, con la pared interior estriada longitudinalmente y recubierta con silicona. Suministro: en rollos de 300 m de longitud. (material) | 1.000 | 13318.87 | 13318.87 |
| mt35cun500d | m | Cable unipolar HEPRZ1, siendo su tensión asignada de 12/20 kV, reacción al fuego clase Fca según UNE-EN 50575, con conductor de aluminio clase 2 de 400 mm² de sección, con aislamiento de etileno propileno de alto módulo (HEPR), pantalla de corona de hilos de cobre y cubierta de compuesto termoplástico a base de poliolefina libre de halógenos (Z1). Según UNE-HD 620-9E. (material) | 3.000 | 37491.53 | 112474.59 |
| mt35www010 | Ud | Material auxiliar para instalaciones eléctricas. (material) | 0.200 | 1665.70 | 333.14 |
| mo020 | h | Maestro 1ª construcción. (mano de obra) | 0.015 | 8327.21 | 124.91 |
| mo113 | h | Jornal construcción. (mano de obra) | 0.015 | 5997.35 | 89.96 |
| mo003 | h | Maestro 1ª electricista. (mano de obra) | 0.505 | 8556.75 | 4321.16 |
| mo102 | h | Ayudante electricista. (mano de obra) | 0.450 | 6212.96 | 2795.83 |
| % | % | Herramientas | 2 % | 166583.72 | 3331.67 |
|  |  | Costes directos |  |  | 169915.39 |
