# Estabilizador de tensión y reductor de flujo luminoso

- Propiedad del archivo: CYPE INGENIEROS, S.A.
- Formato: FIEBDC-3/2002
- Ámbito geográfico: Chile
- Divisa: CHL
- Costes indirectos: 3.00 %
- Gastos generales: 13.00 %
- Beneficio industrial: 6.00 %
- IVA: 19.00 %

## I Instalaciones

### IU Urbanas

#### IUP Redes de alumbrado público

**IUP130** Ud Estabilizador de tensión y reductor de flujo luminoso.
Estabilizador de tensión y reductor de flujo luminoso para 30 kVA de potencia, alimentación trifásica a 400 V de tensión y 50 Hz de frecuencia. Incluso accesorios necesarios para su correcta instalación. Totalmente montado, conexionado y puesto en marcha por la empresa instaladora para la comprobación de su correcto funcionamiento.
Incluye: Montaje y fijación. Conexionado y puesta en marcha.
Criterio de medición de proyecto: Número de unidades previstas, según documentación gráfica de Proyecto.
Criterio de medición de obra: Se medirá el número de unidades realmente ejecutadas según especificaciones de Proyecto.

| Código | Ud | Descripción | Rendimiento | Precio | Importe |
|---|---|---|---|---|---|
| mt35cgm110c | Ud | Estabilizador de tensión y reductor de flujo luminoso para 30 kVA de potencia, alimentación trifásica a 400 V de tensión y 50 Hz de frecuencia. (material) | 1.000 | 6827447.16 | 6827447.16 |
| mo003 | h | Maestro 1ª electricista. (mano de obra) | 5.002 | 8556.75 | 42800.86 |
| mo102 | h | Ayudante electricista. (mano de obra) | 5.002 | 6212.96 | 31077.23 |
| % | % | Herramientas | 2 % | 6901325.25 | 138026.51 |
|  |  | Costes directos |  |  | 7039351.76 |
