# Aspersor

- Propiedad del archivo: CYPE INGENIEROS, S.A.
- Formato: FIEBDC-3/2002
- Ámbito geográfico: Chile
- Divisa: CHL
- Costes indirectos: 3.00 %
- Gastos generales: 13.00 %
- Beneficio industrial: 6.00 %
- IVA: 19.00 %

## I Instalaciones

### IU Urbanas

#### IUR Sistemas de riego

**IUR060** Ud Aspersor.
Aspersor aéreo de giro por impacto, de aluminio, con arco ajustable, radio de 5 a 62 m regulable, conexión de 2" de diámetro, con tubo de acero galvanizado. Incluso accesorios de conexión a la tubería de abastecimiento y distribución. Totalmente montado, conexionado y probado.
Incluye: Instalación en el terreno y conexión hidráulica a la tubería de abastecimiento y distribución. Limpieza hidráulica de la unidad. Ajuste del caudal de agua.
Criterio de medición de proyecto: Número de unidades previstas, según documentación gráfica de Proyecto.
Criterio de medición de obra: Se medirá el número de unidades realmente ejecutadas según especificaciones de Proyecto.

| Código | Ud | Descripción | Rendimiento | Precio | Importe |
|---|---|---|---|---|---|
| mt48asp015c | Ud | Aspersor aéreo de giro por impacto, de aluminio, con arco ajustable, radio de 5 a 62 m regulable, conexión de 2" de diámetro, intervalo de presiones recomendado de 2 a 7 bar. (material) | 1.000 | 87043.63 | 87043.63 |
| mt37tpj023gf | Ud | Collarín de toma de PP con cuatro tornillos, para tubo de 75 mm de diámetro exterior, con toma para conexión roscada de 2" de diámetro, PN=16 atm, con juntas elásticas de EPDM, según ISO 15874-3. (material) | 1.000 | 5036.61 | 5036.61 |
| mt48wwg210d | Ud | Tubo de acero galvanizado, de 1 m de longitud, conexión de 2" de diámetro. (material) | 1.000 | 12872.50 | 12872.50 |
| mo008 | h | Maestro 1ª gasfitero. (mano de obra) | 0.313 | 8556.75 | 2678.26 |
| mo107 | h | Ayudante gasfitero. (mano de obra) | 0.313 | 6212.96 | 1944.66 |
| % | % | Herramientas | 2 % | 109575.66 | 2191.51 |
|  |  | Costes directos |  |  | 111767.17 |
