# Programador

- Propiedad del archivo: CYPE INGENIEROS, S.A.
- Formato: FIEBDC-3/2002
- Ámbito geográfico: Chile
- Divisa: CHL
- Costes indirectos: 3.00 %
- Gastos generales: 13.00 %
- Beneficio industrial: 6.00 %
- IVA: 19.00 %

## I Instalaciones

### IU Urbanas

#### IUR Sistemas de riego

**IUR100** Ud Programador.
Programador electrónico para riego automático, para 12 estaciones, con 2 programas y 2 arranques diarios por programa, alimentación por transformador 230/24 V interno, con colocación mural en interior. Incluso programación. Totalmente montado y conexionado.
Incluye: Instalación en la superficie de la pared. Conexionado eléctrico con las electroválvulas. Conexionado eléctrico con el transformador. Programación.
Criterio de medición de proyecto: Número de unidades previstas, según documentación gráfica de Proyecto.
Criterio de medición de obra: Se medirá el número de unidades realmente ejecutadas según especificaciones de Proyecto.

| Código | Ud | Descripción | Rendimiento | Precio | Importe |
|---|---|---|---|---|---|
| mt48pro020e | Ud | Programador electrónico para riego automático, para 12 estaciones, con 2 programas y 2 arranques diarios por programa, alimentación por transformador 230/24 V interno, con colocación mural en interior. (material) | 1.000 | 144292.76 | 144292.76 |
| mo003 | h | Maestro 1ª electricista. (mano de obra) | 2.143 | 8556.75 | 18337.12 |
| mo102 | h | Ayudante electricista. (mano de obra) | 2.143 | 6212.96 | 13314.37 |
| % | % | Herramientas | 2 % | 175944.25 | 3518.89 |
|  |  | Costes directos |  |  | 179463.14 |
