# Sumidero longitudinal de albañilería

- Propiedad del archivo: CYPE INGENIEROS, S.A.
- Formato: FIEBDC-3/2002
- Ámbito geográfico: Chile
- Divisa: CHL
- Costes indirectos: 3.00 %
- Gastos generales: 13.00 %
- Beneficio industrial: 6.00 %
- IVA: 19.00 %

## I Instalaciones

### IU Urbanas

#### IUS Redes de saneamiento

**IUS080** m Sumidero longitudinal de albañilería.
Formación de sumidero longitudinal con paredes de albañilería de ladrillo cerámico macizo, recibido con mortero de cemento, confeccionado en obra, dosificación 1:6, enfoscada y bruñida interiormente con mortero de cemento, confeccionado en obra, con aditivo hidrófugo, dosificación 1:3, con rejilla y marco de perfil de acero galvanizado, de 250 mm de anchura interior y 400 mm de altura, carga de rotura 125 kN; sobre radier de hormigón simple H20 (20) 20/6, no expuesto a ciclos hielo-deshielo, exposición a sulfatos despreciable, sin requerimiento de permeabilidad, docilidad blanda de 15 cm de espesor; previa excavación con medios manuales y posterior relleno del trasdós con hormigón. Incluso piezas especiales y sifón en línea registrable.
Incluye: Replanteo del recorrido del sumidero longitudinal. Excavación con medios manuales. Eliminación de las tierras sueltas del fondo de la excavación. Vaciado y compactación del hormigón en formación de radier. Formación de la obra de albañilería con ladrillos, previamente humedecidos, colocados con mortero. Ejecución de taladros para el conexionado de la tubería al sumidero longitudinal. Empalme y rejuntado de la tubería al sumidero longitudinal. Colocación del sifón en línea. Afinado y bruñido por el interior con mortero de cemento, redondeando ángulos. Relleno del trasdós. Colocación del marco y la rejilla. Comprobación de su correcto funcionamiento.
Criterio de medición de proyecto: Longitud medida en proyección horizontal, según documentación gráfica de Proyecto.
Criterio de medición de obra: Se medirá, en proyección horizontal, la longitud realmente ejecutada según especificaciones de Proyecto.

| Código | Ud | Descripción | Rendimiento | Precio | Importe |
|---|---|---|---|---|---|
| mt10hmf090aieg | m³ | Hormigón simple H20 (20) 20/6, no expuesto a ciclos hielo-deshielo, exposición a sulfatos despreciable, sin requerimiento de permeabilidad, docilidad blanda, con cemento grado normal, preparado en central, según NCh 170.Of85 y ACI 318-08. (material) | 0.312 | 56385.10 | 17592.15 |
| mt04lma010b | Ud | Ladrillo cerámico macizo de elaboración mecánica, para revestir, 25x12x5 cm, densidad 2300 kg/m³. (material) | 78.000 | 328.44 | 25618.32 |
| mt08aaa010a | m³ | Agua. (material) | 0.012 | 914.24 | 10.97 |
| mt01arg005a | t | Arena de cantera, para mortero preparado en obra. (material) | 0.073 | 11788.06 | 860.53 |
| mt08cem000e | kg | Cemento gris en sacos. (material) | 15.017 | 99.59 | 1495.54 |
| mt08adt010 | kg | Aditivo hidrófugo para imprimación de morteros u hormigones. (material) | 0.155 | 731.39 | 113.37 |
| mt11rej020g | Ud | Marco y rejilla de perfil de acero galvanizado, de 250 mm de anchura y 500 mm de longitud, para canaleta de 250 mm de anchura interior y 400 mm de altura, carga de rotura 125 kN. (material) | 2.000 | 10928.26 | 21856.52 |
| mt11var120b | Ud | Sifón en línea de PVC, color gris, registrable, con unión macho/hembra, de 110 mm de diámetro. (material) | 0.200 | 30796.49 | 6159.30 |
| mq06hor010 | h | Concretera eléctrica con una capacidad de amasado de 160 l. (maquinaria) | 0.036 | 2195.23 | 79.03 |
| au00auh020 |  | Canaleta para vaciado del hormigón. | 1.000 | 0.00 | 0.00 |
| au00auh040 |  | Vibrador de hormigón, eléctrico. | 1.000 | 0.00 | 0.00 |
| mo041 | h | Maestro 1ª construcción de obra civil. (mano de obra) | 1.876 | 8327.21 | 15621.85 |
| mo087 | h | Ayudante construcción de obra civil. (mano de obra) | 1.513 | 6224.80 | 9418.12 |
| % | % | Herramientas | 2 % | 98825.70 | 1976.51 |
|  |  | Costes directos |  |  | 100802.21 |
