# Canaleta de drenaje de PVC

- Propiedad del archivo: CYPE INGENIEROS, S.A.
- Formato: FIEBDC-3/2002
- Ámbito geográfico: Chile
- Divisa: CHL
- Costes indirectos: 3.00 %
- Gastos generales: 13.00 %
- Beneficio industrial: 6.00 %
- IVA: 19.00 %

## I Instalaciones

### IU Urbanas

#### IUS Redes de saneamiento

**IUS082** m Canaleta de drenaje de PVC.
Canaleta prefabricada de PVC, de 500 mm de longitud, 200 mm de anchura y 130 mm de altura con rejilla de garaje de acero galvanizado, carga de rotura 15 kN, de 500 mm de longitud y 200 mm de anchura, sobre radier de hormigón simple H20 (20) 20/6, no expuesto a ciclos hielo-deshielo, exposición a sulfatos despreciable, sin requerimiento de permeabilidad, docilidad blanda de 10 cm de espesor. Incluso piezas especiales y sifón en línea registrable.
Criterio de valoración económica: El precio no incluye la excavación ni el relleno del trasdós.
Incluye: Replanteo del recorrido de la canaleta de drenaje. Vaciado y compactación del hormigón en formación de radier. Colocación de la canaleta de drenaje sobre la base de hormigón. Montaje de los accesorios en la canaleta de drenaje. Ejecución de taladros para el conexionado de la tubería a la canaleta de drenaje. Empalme y rejuntado de la tubería a la canaleta de drenaje. Colocación del sifón en línea. Comprobación de su correcto funcionamiento.
Criterio de medición de proyecto: Longitud medida en proyección horizontal, según documentación gráfica de Proyecto.
Criterio de medición de obra: Se medirá, en proyección horizontal, la longitud realmente ejecutada según especificaciones de Proyecto.

| Código | Ud | Descripción | Rendimiento | Precio | Importe |
|---|---|---|---|---|---|
| mt10hmf090aieg | m³ | Hormigón simple H20 (20) 20/6, no expuesto a ciclos hielo-deshielo, exposición a sulfatos despreciable, sin requerimiento de permeabilidad, docilidad blanda, con cemento grado normal, preparado en central, según NCh 170.Of85 y ACI 318-08. (material) | 0.052 | 56385.10 | 2932.03 |
| mt11cng010b | Ud | Canaleta prefabricada de PVC, de 500 mm de longitud, 200 mm de anchura y 130 mm de altura, incluso piezas especiales. (material) | 2.000 | 17761.07 | 35522.14 |
| mt11var120b | Ud | Sifón en línea de PVC, color gris, registrable, con unión macho/hembra, de 110 mm de diámetro. (material) | 1.000 | 30796.49 | 30796.49 |
| mt11cng020m | Ud | Rejilla de garaje de acero galvanizado, carga de rotura 15 kN, de 500 mm de longitud y 200 mm de anchura. (material) | 2.000 | 18901.45 | 37802.90 |
| au00auh020 |  | Canaleta para vaciado del hormigón. | 1.000 | 0.00 | 0.00 |
| au00auh040 |  | Vibrador de hormigón, eléctrico. | 1.000 | 0.00 | 0.00 |
| mo041 | h | Maestro 1ª construcción de obra civil. (mano de obra) | 0.688 | 8327.21 | 5729.12 |
| mo087 | h | Ayudante construcción de obra civil. (mano de obra) | 0.344 | 6224.80 | 2141.33 |
| % | % | Herramientas | 2 % | 114924.01 | 2298.48 |
|  |  | Costes directos |  |  | 117222.49 |
