# Abonado químico de fondo del terreno

- Propiedad del archivo: CYPE INGENIEROS, S.A.
- Formato: FIEBDC-3/2002
- Ámbito geográfico: Chile
- Divisa: CHL
- Costes indirectos: 3.00 %
- Gastos generales: 13.00 %
- Beneficio industrial: 6.00 %
- IVA: 19.00 %

## J Jardinería

### JA Preparación del terreno

#### JAD Incorporación de abonos

**JAD010** m² Abonado químico de fondo del terreno.
Abonado químico de fondo del terreno con abono mineral complejo NPK 15-15-15 con un rendimiento de 0,02 kg/m², extendido con medios manuales y posterior volteado del terreno mediante motocultor, hasta conseguir su incorporación al suelo a una profundidad media de 15 cm.
Incluye: Extendido del abono sobre el terreno. Volteado del terreno. Recogida de restos. Carga a camión o contenedor de los restos.
Criterio de medición de proyecto: Superficie medida en proyección horizontal, según documentación gráfica de Proyecto.
Criterio de medición de obra: Se medirá, en proyección horizontal, la superficie realmente ejecutada según especificaciones de Proyecto.

| Código | Ud | Descripción | Rendimiento | Precio | Importe |
|---|---|---|---|---|---|
| mt48tip010 | kg | Abono mineral complejo NPK 15-15-15. (material) | 0.020 | 502.83 | 10.06 |
| mq09mot010 | h | Motocultor 60/80 cm. (maquinaria) | 0.007 | 1924.17 | 13.47 |
| mo040 | h | Maestro 1ª jardinero. (mano de obra) | 0.003 | 8327.21 | 24.98 |
| mo086 | h | Ayudante jardinero. (mano de obra) | 0.020 | 6224.80 | 124.50 |
| % | % | Herramientas | 2 % | 173.01 | 3.46 |
|  |  | Costes directos |  |  | 176.47 |
