# Malla antihierbas sintética

- Propiedad del archivo: CYPE INGENIEROS, S.A.
- Formato: FIEBDC-3/2002
- Ámbito geográfico: Chile
- Divisa: CHL
- Costes indirectos: 3.00 %
- Gastos generales: 13.00 %
- Beneficio industrial: 6.00 %
- IVA: 19.00 %

## J Jardinería

### JD Sistemas de drenaje, sujeción y protección

#### JDM Mallas antihierbas

**JDM020** m² Malla antihierbas sintética.
Malla de polipropileno no tejido, de 50 mm/s de permeabilidad al agua, expresada como índice de velocidad y 130 g/m² de masa superficial, con función antihierbas, fijada al terreno con pendiente donde se vaya a realizar la plantación, a razón de 2 plantas/m² con anclajes de acero con resaltes en forma de U, de 8 mm de diámetro.
Criterio de valoración económica: El precio no incluye la vegetación.
Incluye: Preparación del terreno. Colocación de la malla. Colocación de las piquetas de anclaje. Realización de cortes en la malla.
Criterio de medición de proyecto: Superficie medida en proyección horizontal, según documentación gráfica de Proyecto.
Criterio de medición de obra: Se medirá, en proyección horizontal, la superficie realmente ejecutada según especificaciones de Proyecto.

| Código | Ud | Descripción | Rendimiento | Precio | Importe |
|---|---|---|---|---|---|
| mt48mal010g | m² | Malla de polipropileno no tejido, de 50 mm/s de permeabilidad al agua, expresada como índice de velocidad, según ISO 11058, y 130 g/m² de masa superficial, con función antihierbas, permeable al aire y a los nutrientes, químicamente inerte y estable tanto a suelos ácidos como alcalinos y con resistencia a los rayos UV. (material) | 1.100 | 469.31 | 516.24 |
| mt48mal025 | Ud | Anclaje de acero con resaltes en forma de U, de 8 mm de diámetro, para sujeción de redes y mallas al terreno. (material) | 2.000 | 201.13 | 402.26 |
| mo040 | h | Maestro 1ª jardinero. (mano de obra) | 0.086 | 8327.21 | 716.14 |
| mo086 | h | Ayudante jardinero. (mano de obra) | 0.172 | 6224.80 | 1070.67 |
| % | % | Herramientas | 2 % | 2705.31 | 54.11 |
|  |  | Costes directos |  |  | 2759.42 |
