# Sistema guía para conducción de raíces de árbol

- Propiedad del archivo: CYPE INGENIEROS, S.A.
- Formato: FIEBDC-3/2002
- Ámbito geográfico: Chile
- Divisa: CHL
- Costes indirectos: 3.00 %
- Gastos generales: 13.00 %
- Beneficio industrial: 6.00 %
- IVA: 19.00 %

## J Jardinería

### JD Sistemas de drenaje, sujeción y protección

#### JDP Protectores

**JDP040** m Sistema guía para conducción de raíces de árbol.
Sistema guía para conducción de raíces de árbol, formado por panel de polietileno de alta densidad (PEAD/HDPE), de 39 cm de altura y 1,5 mm de espesor, con doble borde superior y dispositivos de anclaje al terreno incorporados, para contrarrestar el empuje provocado por el crecimiento de las raíces; dispuesto alrededor del cepellón del árbol para guiado de las raíces hacia el fondo de la plantación. Incluso tornillos para la unión de los paneles.
Incluye: Replanteo de los paneles en el fondo de la plantación. Preparación y corte de los paneles. Colocación de los paneles. Unión de los paneles.
Criterio de medición de proyecto: Longitud medida según documentación gráfica de Proyecto.
Criterio de medición de obra: Se medirá la longitud realmente ejecutada según especificaciones de Proyecto.

| Código | Ud | Descripción | Rendimiento | Precio | Importe |
|---|---|---|---|---|---|
| mt48tup010a | m² | Panel de polietileno de alta densidad (PEAD/HDPE), de 39 cm de altura y 1,5 mm de espesor, con doble borde superior y dispositivos de anclaje al terreno incorporados, para contrarrestar el empuje provocado por el crecimiento de las raíces; con tornillos para la unión de los paneles. (material) | 2.564 | 14319.08 | 36714.12 |
| op00ato010 |  | Atornillador. | 1.000 | 0.00 | 0.00 |
| mo040 | h | Maestro 1ª jardinero. (mano de obra) | 0.125 | 8327.21 | 1040.90 |
| mo086 | h | Ayudante jardinero. (mano de obra) | 0.250 | 6224.80 | 1556.20 |
| % | % | Herramientas | 2 % | 39311.22 | 786.22 |
|  |  | Costes directos |  |  | 40097.44 |
