# Sistema de anclaje subterráneo de árbol

- Propiedad del archivo: CYPE INGENIEROS, S.A.
- Formato: FIEBDC-3/2002
- Ámbito geográfico: Chile
- Divisa: CHL
- Costes indirectos: 3.00 %
- Gastos generales: 13.00 %
- Beneficio industrial: 6.00 %
- IVA: 19.00 %

## J Jardinería

### JD Sistemas de drenaje, sujeción y protección

#### JDS Sistemas de anclaje

**JDS010** Ud Sistema de anclaje subterráneo de árbol.
Sistema subterráneo de anclaje de cepellón, para árbol con diámetro de tronco entre 10 y 15 cm, formado por una cincha elástica de 3 m de longitud y 25 mm de anchura, entrelazada y clavada a tres rollizos de 10 a 12 cm de diámetro, empotrados en el fondo de la excavación formando en planta un triángulo equilátero, para su ajuste final mediante un tensor de trinquete.
Incluye: Rastrillado de la tierra del fondo del hoyo. Humectación del cepellón. Colocación del sistema de anclaje.
Criterio de medición de proyecto: Número de unidades previstas, según documentación gráfica de Proyecto.
Criterio de medición de obra: Se medirá el número de unidades realmente ejecutadas según especificaciones de Proyecto.

| Código | Ud | Descripción | Rendimiento | Precio | Importe |
|---|---|---|---|---|---|
| mt48adp010i | Ud | Kit de anclaje para sujeción del cepellón de un árbol con diámetro de tronco entre 10 y 15 cm, compuesto por cincha elástica de 3 m de longitud y 25 mm de anchura y un tensor de trinquete. (material) | 1.000 | 95995.27 | 95995.27 |
| mt50spv030a | m | Rollizo de madera, de 10 a 12 cm de diámetro. (material) | 3.000 | 2755.89 | 8267.67 |
| mo040 | h | Maestro 1ª jardinero. (mano de obra) | 0.313 | 8327.21 | 2606.42 |
| mo115 | h | Jornal jardinero. (mano de obra) | 1.876 | 5997.35 | 11251.03 |
| % | % | Herramientas | 2 % | 118120.39 | 2362.41 |
|  |  | Costes directos |  |  | 120482.80 |
