# Macizo

- Propiedad del archivo: CYPE INGENIEROS, S.A.
- Formato: FIEBDC-3/2002
- Ámbito geográfico: Chile
- Divisa: CHL
- Costes indirectos: 3.00 %
- Gastos generales: 13.00 %
- Beneficio industrial: 6.00 %
- IVA: 19.00 %

## J Jardinería

### JM Macizos y rocallas

#### JMM Macizos

**JMM010** m² Macizo.
Macizo de Milenrama (Achillea millefolium) de 0,30-0,40 m de altura (4 ud/m²).
Incluye: Laboreo y preparación del terreno con motocultor. Abonado del terreno. Plantación. Recebo de mantillo. Primer riego.
Criterio de medición de proyecto: Superficie medida en proyección horizontal, según documentación gráfica de Proyecto.
Criterio de medición de obra: Se medirá, en proyección horizontal, la superficie realmente ejecutada según especificaciones de Proyecto.

| Código | Ud | Descripción | Rendimiento | Precio | Importe |
|---|---|---|---|---|---|
| mt48epa010a | Ud | Milenrama (Achillea millefolium) de 0,30-0,40 m de altura; suministro en contenedor. (material) | 4.000 | 1919.91 | 7679.64 |
| mt48tie040 | kg | Mantillo limpio cribado. (material) | 6.000 | 21.03 | 126.18 |
| mt48tie020 | kg | Abono mineral complejo NPK 15-15-15. (material) | 6.000 | 502.83 | 3016.98 |
| mt08aaa010a | m³ | Agua. (material) | 0.050 | 914.24 | 45.71 |
| mq09mot010 | h | Motocultor 60/80 cm. (maquinaria) | 0.055 | 1924.17 | 105.83 |
| mo040 | h | Maestro 1ª jardinero. (mano de obra) | 0.125 | 8327.21 | 1040.90 |
| mo115 | h | Jornal jardinero. (mano de obra) | 0.313 | 5997.35 | 1877.17 |
| % | % | Herramientas | 2 % | 13892.41 | 277.85 |
|  |  | Costes directos |  |  | 14170.26 |
