# Cubrición decorativa del terreno, con césped sintético

- Propiedad del archivo: CYPE INGENIEROS, S.A.
- Formato: FIEBDC-3/2002
- Ámbito geográfico: Chile
- Divisa: CHL
- Costes indirectos: 3.00 %
- Gastos generales: 13.00 %
- Beneficio industrial: 6.00 %
- IVA: 19.00 %

## J Jardinería

### JT Decoración y tratamiento de superficies

#### JTI Superficies de materiales inertes

**JTI030** m² Cubrición decorativa del terreno, con césped sintético.
Cubrición decorativa del terreno, con césped sintético, realizada mediante: extendido de los rollos de césped sintético, compuesto de fibras de polietileno y polipropileno resistente a los rayos UV, altura de hilo 25 mm y 6600 decitex, cosidas sobre base de polipropileno a razón de 14700 mechones/m², con medios manuales; pegado de los mismos con cola y cinta de geotextil de 25 cm de anchura; y lastrado de la superficie con arena de sílice, con un rendimiento de 10 kg/m².
Incluye: Replanteo. Preparación del terreno. Corte de los rollos de césped. Extendido y pegado de los rollos de césped. Cubrición con arena. Riego. Retirada y carga de los materiales sobrantes sobre camión o contenedor.
Criterio de medición de proyecto: Superficie medida en proyección horizontal, según documentación gráfica de Proyecto.
Criterio de medición de obra: Se medirá, en proyección horizontal, la superficie realmente ejecutada según especificaciones de Proyecto.

| Código | Ud | Descripción | Rendimiento | Precio | Importe |
|---|---|---|---|---|---|
| mt48ces010a | m² | Césped sintético, compuesto de fibras de polietileno y polipropileno resistente a los rayos UV, altura de hilo 25 mm y 6600 decitex, cosidas sobre base de polipropileno a razón de 14700 mechones/m², para uso decorativo; suministrado en rollos. (material) | 1.050 | 13884.64 | 14578.87 |
| mt08aaa010a | m³ | Agua. (material) | 0.010 | 919.14 | 9.19 |
| mt01arp015a | kg | Arena de sílice natural, lavada y secada al horno, de granulometría comprendida entre 0,2 y 0,5 mm, presentada en sacos. (material) | 10.000 | 99.02 | 990.20 |
| mt48ces020 | kg | Cola, para colocación de césped sintético. (material) | 0.100 | 4595.74 | 459.57 |
| mt48ces030 | m | Cinta de geotextil de 25 cm de anchura, para colocación de césped sintético. (material) | 0.600 | 919.14 | 551.48 |
| mo040 | h | Maestro 1ª jardinero. (mano de obra) | 0.125 | 8689.02 | 1086.13 |
| mo086 | h | Ayudante jardinero. (mano de obra) | 0.563 | 6494.86 | 3656.61 |
| % | % | Herramientas | 2 % | 21332.05 | 426.64 |
|  |  | Costes directos |  |  | 21758.69 |
