# Cubrición decorativa con corteza de pino

- Propiedad del archivo: CYPE INGENIEROS, S.A.
- Formato: FIEBDC-3/2002
- Ámbito geográfico: Chile
- Divisa: CHL
- Costes indirectos: 3.00 %
- Gastos generales: 13.00 %
- Beneficio industrial: 6.00 %
- IVA: 19.00 %

## J Jardinería

### JT Decoración y tratamiento de superficies

#### JTO Superficies de materiales orgánicos

**JTO020** m² Cubrición decorativa con corteza de pino.
Cubrición decorativa, realizada mediante: malla de polipropileno no tejido, de 100 mm/s de permeabilidad al agua, expresada como índice de velocidad y 110 g/m² de masa superficial, con función antihierbas, fijada sobre el terreno con anclajes de acero con resaltes en forma de U, de 8 mm de diámetro; y extendido de corteza de pino, calidad extra, de 8/15 mm, con medios manuales, hasta formar una capa uniforme de 10 cm de espesor mínimo.
Incluye: Colocación de la malla antihierbas. Extendido de la capa de protección. Riego.
Criterio de medición de proyecto: Superficie medida en proyección horizontal, según documentación gráfica de Proyecto.
Criterio de medición de obra: Se medirá, en proyección horizontal, la superficie realmente ejecutada según especificaciones de Proyecto.

| Código | Ud | Descripción | Rendimiento | Precio | Importe |
|---|---|---|---|---|---|
| mt48mal010e | m² | Malla de polipropileno no tejido, de 100 mm/s de permeabilidad al agua, expresada como índice de velocidad, según ISO 11058, y 110 g/m² de masa superficial, con función antihierbas, permeable al aire y a los nutrientes, químicamente inerte y estable tanto a suelos ácidos como alcalinos y con resistencia a los rayos UV. (material) | 1.100 | 429.09 | 472.00 |
| mt48mal025 | Ud | Anclaje de acero con resaltes en forma de U, de 8 mm de diámetro, para sujeción de redes y mallas al terreno. (material) | 5.000 | 201.13 | 1005.65 |
| mt48mod030a | m³ | Corteza de pino, calidad extra, de 8/15 mm, para uso decorativo. (material) | 0.100 | 33826.90 | 3382.69 |
| mt08aaa010a | m³ | Agua. (material) | 0.006 | 914.24 | 5.49 |
| mo040 | h | Maestro 1ª jardinero. (mano de obra) | 0.118 | 8327.21 | 982.61 |
| mo086 | h | Ayudante jardinero. (mano de obra) | 0.369 | 6224.80 | 2296.95 |
| % | % | Herramientas | 2 % | 8145.39 | 162.91 |
|  |  | Costes directos |  |  | 8308.30 |
