# Cerramiento natural

- Propiedad del archivo: CYPE INGENIEROS, S.A.
- Formato: FIEBDC-3/2002
- Ámbito geográfico: Chile
- Divisa: CHL
- Costes indirectos: 3.00 %
- Gastos generales: 13.00 %
- Beneficio industrial: 6.00 %
- IVA: 19.00 %

## J Jardinería

### JV Cercado y ocultación

#### JVC Cerramientos naturales

**JVC010** m² Cerramiento natural.
Cerramiento de brezo natural, gramaje grueso, 8 kg/m², tejido cada 10 cm con alambre galvanizado de 1 mm de diámetro, ocultación del 100%, sujeto con alambre galvanizado sobre un soporte existente.
Incluye: Colocación del cerramiento natural y sujeción con alambre galvanizado.
Criterio de medición de proyecto: Superficie medida según documentación gráfica de Proyecto.
Criterio de medición de obra: Se medirá la superficie realmente ejecutada según especificaciones de Proyecto.

| Código | Ud | Descripción | Rendimiento | Precio | Importe |
|---|---|---|---|---|---|
| mt48cnj010j | m² | Brezo natural, gramaje grueso, 8 kg/m², tejido cada 10 cm con alambre galvanizado de 1 mm de diámetro, ocultación del 100%, suministrado en rollos de 100 cm de altura y 300 cm de longitud. (material) | 1.000 | 7108.07 | 7108.07 |
| mt08var050 | kg | Alambre galvanizado para atar, de 1,30 mm de diámetro. (material) | 0.100 | 919.14 | 91.91 |
| mo040 | h | Maestro 1ª jardinero. (mano de obra) | 0.084 | 8689.02 | 729.88 |
| mo115 | h | Jornal jardinero. (mano de obra) | 0.084 | 6257.69 | 525.65 |
| % | % | Herramientas | 2 % | 8455.51 | 169.11 |
|  |  | Costes directos |  |  | 8624.62 |
