# Piso deportivo de césped sintético

- Propiedad del archivo: CYPE INGENIEROS, S.A.
- Formato: FIEBDC-3/2002
- Ámbito geográfico: Chile
- Divisa: CHL
- Costes indirectos: 3.00 %
- Gastos generales: 13.00 %
- Beneficio industrial: 6.00 %
- IVA: 19.00 %

## M Firmes y pisos urbanos

### MD Pisos deportivos

#### MDB De césped sintético

**MDB005** m² Piso deportivo de césped sintético.
Piso deportivo para pista de pádel, formado por césped sintético, color verde, compuesto de mechones rectos monofilamento de 5/32" de fibra 100% polietileno resistente a los rayos UV, 8400 decitex, 190 micras de espesor, tejidos sobre base de polipropileno reforzada con una capa de fieltro, con termofijado y sellado con látex, de 12 mm de altura de pelo, 14 mm de altura total de moqueta, 2577 g/m² y 50400 mechones/m², con líneas de juego de césped sintético, color blanco, banda de unión de geotextil de polipropileno, de 300 mm de anchura y adhesivo de poliuretano bicomponente, lastrado con 17 kg/m² de árido silíceo, de granulometría comprendida entre 0,4 y 0,8 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit210g | m² | Césped sintético, color verde, compuesto de mechones rectos monofilamento de 5/32" de fibra 100% polietileno resistente a los rayos UV, 8400 decitex, 190 micras de espesor, tejidos sobre base de polipropileno reforzada con una capa de fieltro, con termofijado y sellado con látex, de 12 mm de altura de pelo, 14 mm de altura total de moqueta, 2577 g/m² y 50400 mechones/m², suministrado en rollos. (material) | 1.000 | 13851.72 | 13851.72 |
| mt47cit215b | m | Césped sintético, color blanco, de 50 mm de anchura, suministrado en rollos, para líneas de juego. (material) | 0.200 | 705.78 | 141.16 |
| mt47cit260a | kg | Adhesivo de poliuretano bicomponente. (material) | 0.180 | 2928.65 | 527.16 |
| mt47cit250a | m | Banda de unión de geotextil de polipropileno, de 300 mm de anchura, para pistas de pádel o de tenis, de césped sintético, suministrada en rollos. (material) | 0.400 | 718.97 | 287.59 |
| mt47cit004a | kg | Árido silíceo, de granulometría comprendida entre 0,4 y 0,8 mm, suministrado en sacos. (material) | 17.000 | 98.94 | 1681.98 |
| mq07cel010 | h | Carretilla elevadora diesel de doble tracción de 8 t. (maquinaria) | 0.003 | 17509.93 | 52.53 |
| mo041 | h | Maestro 1ª construcción de obra civil. (mano de obra) | 0.187 | 8327.21 | 1557.19 |
| mo087 | h | Ayudante construcción de obra civil. (mano de obra) | 0.187 | 6224.80 | 1164.04 |
| % | % | Herramientas | 2 % | 19263.37 | 385.27 |
|  |  | Costes directos |  |  | 19648.64 |
