# Piso deportivo de césped sintético

- Propiedad del archivo: CYPE INGENIEROS, S.A.
- Formato: FIEBDC-3/2002
- Ámbito geográfico: Chile
- Divisa: CHL
- Costes indirectos: 3.00 %
- Gastos generales: 13.00 %
- Beneficio industrial: 6.00 %
- IVA: 19.00 %

## M Firmes y pisos urbanos

### MD Pisos deportivos

#### MDB De césped sintético

**MDB005** m² Piso deportivo de césped sintético.
Piso deportivo para campo de hockey, formado por césped sintético, compuesto de mechones rectos monofilamento de 5/8" bicolor con forma de diamante, de fibra 100% polietileno resistente a los rayos UV, 12000 decitex, 400 micras de espesor, 6 hilos por mechón, tejidos sobre base de polipropileno reforzada con una capa de fieltro, con termofijado y sellado con látex, de 60 mm de altura de pelo, 62 mm de altura total de moqueta, 2886 g/m² y 8190 mechones/m², con líneas de juego de césped sintético, color blanco, banda de unión de geotextil de polipropileno, de 300 mm de anchura y adhesivo de poliuretano bicomponente, lastrado con 20 kg/m² de árido silíceo, de granulometría comprendida entre 0,4 y 0,8 mm y 12 kg/m² de granza de caucho, de entre 0,8 y 2,5 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit280f | m² | Césped sintético, compuesto de mechones rectos monofilamento de 5/8" bicolor con forma de diamante, de fibra 100% polietileno resistente a los rayos UV, 12000 decitex, 400 micras de espesor, 6 hilos por mechón, tejidos sobre base de polipropileno reforzada con una capa de fieltro, con termofijado y sellado con látex, de 60 mm de altura de pelo, 62 mm de altura total de moqueta, 2886 g/m² y 8190 mechones/m², suministrado en rollos. (material) | 1.000 | 13528.51 | 13528.51 |
| mt47cit285f | m² | Césped sintético, color blanco, suministrado en rollos, para líneas de juego. (material) | 0.040 | 14907.08 | 596.28 |
| mt47cit260a | kg | Adhesivo de poliuretano bicomponente. (material) | 0.120 | 2928.65 | 351.44 |
| mt47cit250b | m | Banda de unión de geotextil de polipropileno, de 300 mm de anchura, para campos de fútbol de césped sintético, suministrada en rollos. (material) | 0.480 | 877.28 | 421.09 |
| mt47cit004a | kg | Árido silíceo, de granulometría comprendida entre 0,4 y 0,8 mm, suministrado en sacos. (material) | 20.000 | 98.94 | 1978.80 |
| mt47cit270a | kg | Granza de caucho, de entre 0,8 y 2,5 mm. (material) | 12.000 | 296.82 | 3561.84 |
| mq07cel010 | h | Carretilla elevadora diesel de doble tracción de 8 t. (maquinaria) | 0.003 | 17509.93 | 52.53 |
| mq11ext020 | h | Extendedora fibriladora para césped sintético. (maquinaria) | 0.004 | 33031.55 | 132.13 |
| mo041 | h | Maestro 1ª construcción de obra civil. (mano de obra) | 0.063 | 8327.21 | 524.61 |
| mo087 | h | Ayudante construcción de obra civil. (mano de obra) | 0.063 | 6224.80 | 392.16 |
| % | % | Herramientas | 2 % | 21539.39 | 430.79 |
|  |  | Costes directos |  |  | 21970.18 |
