# Marca vial longitudinal

- Propiedad del archivo: CYPE INGENIEROS, S.A.
- Formato: FIEBDC-3/2002
- Ámbito geográfico: Chile
- Divisa: CHL
- Costes indirectos: 3.00 %
- Gastos generales: 13.00 %
- Beneficio industrial: 6.00 %
- IVA: 19.00 %

## M Firmes y pisos urbanos

### MS Señalética vial

#### MSH Señalética horizontal

**MSH010** m Marca vial longitudinal.
Aplicación mecánica con máquina autopropulsada de pintura para exterior, a base de resinas acrílicas, color blanco, acabado satinado, textura lisa, para marca vial longitudinal continua, de 15 cm de anchura, para bordes de calzada y delimitación de zonas o plazas de estacionamiento. Incluso microesferas de vidrio, para conseguir efecto retrorreflectante en seco.
Incluye: Barrido mediante barredora mecánica. Premarcaje. Aplicación mecánica de la mezcla mediante pulverización.
Criterio de medición de proyecto: Longitud medida según documentación gráfica de Proyecto.
Criterio de medición de obra: Se medirá, a cinta corrida, la longitud realmente ejecutada según especificaciones de Proyecto.

| Código | Ud | Descripción | Rendimiento | Precio | Importe |
|---|---|---|---|---|---|
| mt27mvp010e | l | Pintura para exterior, a base de resinas acrílicas, color blanco, acabado satinado, textura lisa (material) | 0.043 | 10983.35 | 472.28 |
| mt27mvh100a | kg | Microesferas de vidrio. (material) | 0.029 | 1040.75 | 30.18 |
| mq11bar010 | h | Barredora remolcada con motor auxiliar. (maquinaria) | 0.001 | 43508.12 | 43.51 |
| mq08war010b | h | Máquina autopropulsada, para pintar marcas viales sobre la calzada. (maquinaria) | 0.001 | 29235.99 | 29.24 |
| mo041 | h | Maestro 1ª construcción de obra civil. (mano de obra) | 0.009 | 8689.02 | 78.20 |
| mo087 | h | Ayudante construcción de obra civil. (mano de obra) | 0.005 | 6494.86 | 32.47 |
| % | % | Herramientas | 2 % | 685.88 | 13.72 |
|  |  | Costes directos |  |  | 699.60 |
