# Capa separadora: lámina de polietileno

- Propiedad del archivo: CYPE INGENIEROS, S.A.
- Formato: FIEBDC-3/2002
- Ámbito geográfico: Chile
- Divisa: CHL
- Costes indirectos: 3.00 %
- Gastos generales: 13.00 %
- Beneficio industrial: 6.00 %
- IVA: 19.00 %

## N Aislamientos e imprimaciones

### NG Geosintéticos

#### NGL Geomembranas

**NGL010** m² Capa separadora: lámina de polietileno.
Film impermeable de polietileno de baja densidad (LDPE) de 0,2 mm de espesor y 200 g/m² de masa superficial, color negro. Colocación en obra: con solapes, directamente sobre el terreno, sobre una base granular estabilizadora o sobre una superficie de hormigón.
Incluye: Colocación de la lámina separadora. Resolución de solapes y uniones.
Criterio de medición de proyecto: Superficie medida según documentación gráfica de Proyecto.
Criterio de medición de obra: Se medirá la superficie realmente ejecutada según especificaciones de Proyecto, incluyendo las entregas y los solapes.

| Código | Ud | Descripción | Rendimiento | Precio | Importe |
|---|---|---|---|---|---|
| mt16png020e | m² | Film impermeable de polietileno de baja densidad (LDPE) de 0,2 mm de espesor y 200 g/m² de masa superficial, color negro. (material) | 1.150 | 1489.19 | 1712.57 |
| mo020 | h | Maestro 1ª construcción. (mano de obra) | 0.038 | 8689.02 | 330.18 |
| mo113 | h | Jornal construcción. (mano de obra) | 0.019 | 6257.69 | 118.90 |
| % | % | Herramientas | 2 % | 2161.65 | 43.23 |
|  |  | Costes directos |  |  | 2204.88 |
