# Refuerzo de imprimación de balsa, pequeño embalse o canal, con geomembrana

- Propiedad del archivo: CYPE INGENIEROS, S.A.
- Formato: FIEBDC-3/2002
- Ámbito geográfico: Chile
- Divisa: CHL
- Costes indirectos: 3.00 %
- Gastos generales: 13.00 %
- Beneficio industrial: 6.00 %
- IVA: 19.00 %

## N Aislamientos e imprimaciones

### NI Imprimaciones

#### NIB Obras hidráulicas

**NIB030** m² Refuerzo de imprimación de balsa, pequeño embalse o canal, con geomembrana.
Refuerzo puntual de imprimación de balsa, pequeño embalse o canal, de agua no potable, con geomembrana homogénea de policloruro de vinilo plastificado (PVC-P), con resistencia a la intemperie, de 1,5 mm de espesor, color gris, con una densidad de 1240 kg/m³ según ISO 1183, resistencia CBR a punzonamiento de 2,3 kN según ISO 12236 y una resistencia al desgarro superior a 40 kN/m, colocada con solapes, sin adherir al soporte, sobre adhesivo cementoso mejorado, C2 E S1, con tiempo abierto ampliado y gran deformabilidad.
Incluye: Limpieza previa de la superficie soporte. Replanteo y corte. Aplicación del adhesivo cementoso. Colocación del refuerzo.
Criterio de medición de proyecto: Superficie medida según documentación gráfica de Proyecto.
Criterio de medición de obra: Se medirá la superficie realmente ejecutada según especificaciones de Proyecto.

| Código | Ud | Descripción | Rendimiento | Precio | Importe |
|---|---|---|---|---|---|
| mt09mcr250b | kg | Adhesivo cementoso mejorado, C2 E S1, con tiempo abierto ampliado y gran deformabilidad, para la fijación de solapes de geomembranas, compuesto por cementos especiales, áridos seleccionados y resinas sintéticas. (material) | 0.600 | 1793.71 | 1076.23 |
| mt15dag020c | m² | Geomembrana homogénea de policloruro de vinilo plastificado (PVC-P), con resistencia a la intemperie, de 1,5 mm de espesor, color gris, con una densidad de 1240 kg/m³ según ISO 1183, resistencia CBR a punzonamiento de 2,3 kN según ISO 12236 y una resistencia al desgarro superior a 40 kN/m, suministrada en rollos de 2,05 m de anchura y 150 m de longitud. (material) | 1.100 | 8257.08 | 9082.79 |
| mo029 | h | Maestro 1ª aplicador de membranas impermeabilizantes. (mano de obra) | 1.500 | 8327.21 | 12490.82 |
| mo067 | h | Ayudante aplicador de membranas impermeabilizantes. (mano de obra) | 0.750 | 6224.80 | 4668.60 |
| % | % | Herramientas | 2 % | 27318.44 | 546.37 |
|  |  | Costes directos |  |  | 27864.81 |
