# Imprimación de cubierta de vertedero, con geotextil y geomembrana

- Propiedad del archivo: CYPE INGENIEROS, S.A.
- Formato: FIEBDC-3/2002
- Ámbito geográfico: Chile
- Divisa: CHL
- Costes indirectos: 3.00 %
- Gastos generales: 13.00 %
- Beneficio industrial: 6.00 %
- IVA: 19.00 %

## N Aislamientos e imprimaciones

### NI Imprimaciones

#### NIV Vertederos

**NIV010** m² Imprimación de cubierta de vertedero, con geotextil y geomembrana.
Imprimación de cubierta de vertedero, con geomembrana homogénea de policloruro de vinilo plastificado (PVC-P), de 1,2 mm de espesor, color gris, con una densidad de 1240 kg/m³ según ISO 1183 y resistencia CBR a punzonamiento de 1,8 kN según ISO 12236, colocada con solapes, sin adherir al soporte, y protegida en ambas caras con una capa antipunzonante de geotextil de polipropileno, (200 g/m²).
Incluye: Replanteo y corte. Colocación de la primera capa de geotextil. Colocación de la geomembrana. Resolución de las uniones. Colocación de la segunda capa de geotextil.
Criterio de medición de proyecto: Superficie medida según documentación gráfica de Proyecto.
Criterio de medición de obra: Se medirá la superficie realmente ejecutada según especificaciones de Proyecto.

| Código | Ud | Descripción | Rendimiento | Precio | Importe |
|---|---|---|---|---|---|
| mt14gso030ceod | m² | Geotextil no tejido sintético, termosoldado, de polipropileno, con una resistencia a la tracción longitudinal de 13 kN/m, una resistencia a la tracción transversal de 15 kN/m, una apertura de cono a la prueba de perforación dinámica según ISO 13433 inferior a 25 mm, resistencia CBR a punzonamiento 0,6 kN y una masa superficial de 200 g/m². (material) | 2.200 | 1899.58 | 4179.08 |
| mt15dag010a | m² | Geomembrana homogénea de policloruro de vinilo plastificado (PVC-P), de 1,2 mm de espesor, color gris, con una densidad de 1240 kg/m³ según ISO 1183 y resistencia CBR a punzonamiento de 1,8 kN según ISO 12236, suministrada en rollos de 2,05 m de anchura y 150 m de longitud. (material) | 1.100 | 10099.47 | 11109.42 |
| op00pis010 |  | Pistola de aire caliente para soldadura de materiales termoplásticos. | 1.000 | 0.00 | 0.00 |
| mo029 | h | Maestro 1ª aplicador de membranas impermeabilizantes. (mano de obra) | 0.300 | 8327.21 | 2498.16 |
| mo067 | h | Ayudante aplicador de membranas impermeabilizantes. (mano de obra) | 0.300 | 6224.80 | 1867.44 |
| % | % | Herramientas | 2 % | 19654.10 | 393.08 |
|  |  | Costes directos |  |  | 20047.18 |
