# Campo de fútbol 3x3

- Propiedad del archivo: CYPE INGENIEROS, S.A.
- Formato: FIEBDC-3/2002
- Ámbito geográfico: Chile
- Divisa: CHL
- Costes indirectos: 3.00 %
- Gastos generales: 13.00 %
- Beneficio industrial: 6.00 %
- IVA: 19.00 %

## T Equipamiento urbano

### TA Instalaciones deportivas completas

#### TAF Campos de fútbol

**TAF005** Ud Campo de fútbol 3x3.
Campo de fútbol 3x3, de 16x8 m, con una puerta de acceso y lunas de vidrio de seguridad templado, de 12 mm de espesor, formado por una estructura metálica modular, compuesta por perfiles, tubos y pilares, de acero S235JR laminado en caliente; un conjunto de lunas de vidrio de seguridad templado, de 12 mm de espesor, con taladros para fijación a la estructura; un juego de dos redes de portería, color blanco; 8 mástiles de red de protección de fondo para fijar sobre la estructura metálica, de tubo de acero galvanizado, de 60 mm de diámetro y 2 m de altura; y 32 m² de red de protección de fondo, color blanco. Incluso elementos de fijación.
Criterio de valoración económica: El precio no incluye el piso deportivo.
Incluye: Replanteo. Montaje y fijación de la estructura metálica. Colocación y fijación de las lunas de vidrio. Fijación de las redes de portería. Montaje y fijación, sobre la estructura metálica, de los mástiles de las redes de protección de fondo. Fijación de las redes de protección de fondo.
Criterio de medición de proyecto: Número de unidades previstas, según documentación gráfica de Proyecto.
Criterio de medición de obra: Se medirá el número de unidades realmente ejecutadas según especificaciones de Proyecto.

| Código | Ud | Descripción | Rendimiento | Precio | Importe |
|---|---|---|---|---|---|
| mt47cit450a | Ud | Estructura metálica modular para campo de fútbol 3x3, de 16x8 m, con una puerta de acceso, compuesta por perfiles, tubos y pilares, de acero S235JR laminado en caliente, acabado lacado, color azul, con elementos de fijación. (material) | 1.000 | 5903501.03 | 5903501.03 |
| mt47cit460a | Ud | Conjunto de lunas de vidrio de seguridad templado, de 12 mm de espesor, con taladros para fijación a la estructura, para campo de fútbol 3x3, de 16x8 m, incluso tornillería, elementos auxiliares y pequeño material. (material) | 1.000 | 2584823.20 | 2584823.20 |
| mt47cit470a | Ud | Juego de dos redes de portería, color blanco, para campo de fútbol 3x3. (material) | 1.000 | 27617.87 | 27617.87 |
| mt47cit480a | Ud | Mástil de red de protección de fondo para fijar sobre la estructura metálica, de tubo de acero galvanizado, de 60 mm de diámetro y 2 m de altura, para campo de fútbol 3x3, acabado lacado, color azul, con elementos de fijación. (material) | 8.000 | 68565.97 | 548527.76 |
| mt47cit490a | m² | Red de protección de fondo, color blanco, para campo de fútbol 3x3. (material) | 32.000 | 1608.94 | 51486.08 |
| mo041 | h | Maestro 1ª construcción de obra civil. (mano de obra) | 40.013 | 8689.02 | 347673.76 |
| mo087 | h | Ayudante construcción de obra civil. (mano de obra) | 40.013 | 6494.86 | 259878.83 |
| % | % | Herramientas | 2 % | 9723508.53 | 194470.17 |
|  |  | Costes directos |  |  | 9917978.70 |
