# Espaldera doble

- Propiedad del archivo: CYPE INGENIEROS, S.A.
- Formato: FIEBDC-3/2002
- Ámbito geográfico: Chile
- Divisa: CHL
- Costes indirectos: 3.00 %
- Gastos generales: 13.00 %
- Beneficio industrial: 6.00 %
- IVA: 19.00 %

## T Equipamiento urbano

### TD Equipamientos deportivos

#### TDA Circuito de ejercicios a pie

**TDA090** Ud Espaldera doble.
Espaldera doble para ejercicios de estiramientos, formada por tres postes cuadrados de 0,15 m de lado y 2,50 m de altura vista, separados 1,00 m, de madera de pino silvestre, tratada en autoclave, con clase de uso 4, acabada con barniz protector, unidos mediante barras paralelas de acero, con tornillería de acero galvanizado, embutida y protegida con tapones de seguridad, para usuarios de más de 12 años, con zona de seguridad de 19,50 m² y 1,70 m de altura libre de caída, fijada a una base de hormigón H20 (20) 20/3, no expuesto a ciclos hielo-deshielo, exposición a sulfatos despreciable, sin requerimiento de permeabilidad, docilidad plástica. Incluso replanteo, excavación manual del terreno y fijación del equipamiento deportivo. Totalmente montada y probada.
Incluye: Replanteo. Excavación con medios manuales. Vaciado de la base de apoyo. Montaje y fijación del equipamiento deportivo.
Criterio de medición de proyecto: Número de unidades previstas, según documentación gráfica de Proyecto.
Criterio de medición de obra: Se medirá el número de unidades realmente ejecutadas según especificaciones de Proyecto.

| Código | Ud | Descripción | Rendimiento | Precio | Importe |
|---|---|---|---|---|---|
| mt10hmf090aifa | m³ | Hormigón simple H20 (20) 20/3, no expuesto a ciclos hielo-deshielo, exposición a sulfatos despreciable, sin requerimiento de permeabilidad, docilidad plástica, con cemento grado normal, preparado en central, según NCh 170.Of85 y ACI 318-08. (material) | 0.600 | 53247.81 | 31948.69 |
| mt52dep090a | Ud | Espaldera doble para ejercicios de estiramientos, formada por tres postes cuadrados de 0,15 m de lado y 2,50 m de altura vista, separados 1,00 m, de madera de pino silvestre, tratada en autoclave, con clase de uso 4, acabada con barniz protector, unidos mediante barras paralelas de acero, con tornillería de acero galvanizado, embutida y protegida con tapones de seguridad, para usuarios de más de 12 años, con zona de seguridad de 19,50 m² y 1,70 m de altura libre de caída, incluso elementos de fijación. (material) | 1.000 | 1174492.51 | 1174492.51 |
| op00tal010 |  | Taladro. | 1.000 | 0.00 | 0.00 |
| op00ato010 |  | Atornillador. | 1.000 | 0.00 | 0.00 |
| mo041 | h | Maestro 1ª construcción de obra civil. (mano de obra) | 2.751 | 8327.21 | 22908.15 |
| mo087 | h | Ayudante construcción de obra civil. (mano de obra) | 4.376 | 6224.80 | 27239.72 |
| % | % | Herramientas | 2 % | 1256589.07 | 25131.78 |
|  |  | Costes directos |  |  | 1281720.85 |
