# Rampa de saltos

- Propiedad del archivo: CYPE INGENIEROS, S.A.
- Formato: FIEBDC-3/2002
- Ámbito geográfico: Chile
- Divisa: CHL
- Costes indirectos: 3.00 %
- Gastos generales: 13.00 %
- Beneficio industrial: 6.00 %
- IVA: 19.00 %

## T Equipamiento urbano

### TD Equipamientos deportivos

#### TDB Circuito de bicicletas

**TDB020** Ud Rampa de saltos.
Rampa de saltos para bicicletas, de madera de pino silvestre, tratada en autoclave, con clase de uso 4, acabada con barniz protector, de 1,50x1,50x0,50 m, con tornillería de acero galvanizado, embutida y protegida con tapones de seguridad, con zona de seguridad de 20,25 m², fijada a una base de hormigón H20 (20) 20/3, no expuesto a ciclos hielo-deshielo, exposición a sulfatos despreciable, sin requerimiento de permeabilidad, docilidad plástica. Incluso replanteo, excavación manual del terreno y fijación del equipamiento para bicicletas. Totalmente montada y probada por la empresa instaladora.
Incluye: Replanteo. Excavación con medios manuales. Vaciado de la base de apoyo. Fijación del equipamiento para bicicletas.
Criterio de medición de proyecto: Número de unidades previstas, según documentación gráfica de Proyecto.
Criterio de medición de obra: Se medirá el número de unidades realmente ejecutadas según especificaciones de Proyecto.

| Código | Ud | Descripción | Rendimiento | Precio | Importe |
|---|---|---|---|---|---|
| mt10hmf090aifa | m³ | Hormigón simple H20 (20) 20/3, no expuesto a ciclos hielo-deshielo, exposición a sulfatos despreciable, sin requerimiento de permeabilidad, docilidad plástica, con cemento grado normal, preparado en central, según NCh 170.Of85 y ACI 318-08. (material) | 0.600 | 53609.03 | 32165.42 |
| mt52bic020a | Ud | Rampa de saltos para bicicletas, de madera de pino silvestre, tratada en autoclave, con clase de uso 4, acabada con barniz protector, de 1,50x1,50x0,50 m, con tornillería de acero galvanizado, embutida y protegida con tapones de seguridad, con zona de seguridad de 20,25 m², incluso elementos de fijación. (material) | 1.000 | 893062.64 | 893062.64 |
| op00tal010 |  | Taladro. | 1.000 | 0.00 | 0.00 |
| op00ato010 |  | Atornillador. | 1.000 | 0.00 | 0.00 |
| mo041 | h | Maestro 1ª construcción de obra civil. (mano de obra) | 5.002 | 8324.16 | 41637.45 |
| mo087 | h | Ayudante construcción de obra civil. (mano de obra) | 7.502 | 6222.52 | 46681.35 |
| % | % | Herramientas | 2 % | 1013546.86 | 20270.94 |
|  |  | Costes directos |  |  | 1033817.80 |
