# Carrusel

- Propiedad del archivo: CYPE INGENIEROS, S.A.
- Formato: FIEBDC-3/2002
- Ámbito geográfico: Chile
- Divisa: CHL
- Costes indirectos: 3.00 %
- Gastos generales: 13.00 %
- Beneficio industrial: 6.00 %
- IVA: 19.00 %

## T Equipamiento urbano

### TJ Áreas de juegos infantiles

#### TJJ Juegos infantiles

**TJJ070** Ud Carrusel.
Carrusel de acero galvanizado en caliente formado por mástil y plataforma giratoria de 2,00 m de diámetro, para niños de 1 a 4 años, con zona de seguridad de 30,00 m² y 0,55 m de altura libre de caída. Colocación en obra: con tacos químicos, sobre una base de hormigón.
Incluye: Replanteo. Excavación. Vaciado de la base de apoyo. Fijación del juego infantil.
Criterio de medición de proyecto: Número de unidades previstas, según documentación gráfica de Proyecto.
Criterio de medición de obra: Se medirá el número de unidades realmente ejecutadas según especificaciones de Proyecto.

| Código | Ud | Descripción | Rendimiento | Precio | Importe |
|---|---|---|---|---|---|
| mt10hmf090aifa | m³ | Hormigón simple H20 (20) 20/3, no expuesto a ciclos hielo-deshielo, exposición a sulfatos despreciable, sin requerimiento de permeabilidad, docilidad plástica, con cemento grado normal, preparado en central, según NCh 170.Of85 y ACI 318-08. (material) | 1.000 | 53609.03 | 53609.03 |
| mt50spl105b | Ud | Fijación compuesta por taco químico, arandela y tornillo de acero. (material) | 6.000 | 3494.23 | 20965.38 |
| mt52jig070a | Ud | Carrusel de acero galvanizado en caliente formado por mástil y plataforma giratoria, de 2,00 m de diámetro, con caja de rodamientos integrada en el interior de la estructura y asientos de polietileno, para niños de 1 a 4 años, con zona de seguridad de 30,00 m² y 0,55 m de altura libre de caída, con elementos de fijación. Y. (material) | 1.000 | 955818.40 | 955818.40 |
| op00tal010 |  | Taladro. | 1.000 | 0.00 | 0.00 |
| op00ato010 |  | Atornillador. | 1.000 | 0.00 | 0.00 |
| mo041 | h | Maestro 1ª construcción de obra civil. (mano de obra) | 4.376 | 8324.16 | 36426.52 |
| mo087 | h | Ayudante construcción de obra civil. (mano de obra) | 4.376 | 6222.52 | 27229.75 |
| % | % | Herramientas | 2 % | 1094049.08 | 21880.98 |
|  |  | Costes directos |  |  | 1115930.06 |
