# Mesa para picnic

- Propiedad del archivo: CYPE INGENIEROS, S.A.
- Formato: FIEBDC-3/2002
- Ámbito geográfico: Chile
- Divisa: CHL
- Costes indirectos: 3.00 %
- Gastos generales: 13.00 %
- Beneficio industrial: 6.00 %
- IVA: 19.00 %

## T Equipamiento urbano

### TM Mobiliario urbano

#### TMB Bancos, sillas y mesas

**TMB060** Ud Mesa para picnic.
Conjunto de mesa para picnic, compuesto por una mesa de 90x90x55 cm y dos bancos, de madera de pino tratada en autoclave, fijado a una superficie soporte con elementos de anclaje.
Criterio de valoración económica: El precio no incluye la superficie soporte.
Incluye: Replanteo de alineaciones y niveles. Colocación y fijación de las piezas.
Criterio de medición de proyecto: Número de unidades previstas, según documentación gráfica de Proyecto.
Criterio de medición de obra: Se medirá el número de unidades realmente ejecutadas según especificaciones de Proyecto.

| Código | Ud | Descripción | Rendimiento | Precio | Importe |
|---|---|---|---|---|---|
| mt50spl105b | Ud | Fijación compuesta por taco químico, arandela y tornillo de acero. (material) | 8.000 | 3494.23 | 27953.84 |
| mt52mug210a | Ud | Conjunto de mesa para picnic. (material) | 1.000 | 96547.32 | 96547.32 |
| mo041 | h | Maestro 1ª construcción de obra civil. (mano de obra) | 0.625 | 8324.16 | 5202.60 |
| mo087 | h | Ayudante construcción de obra civil. (mano de obra) | 0.625 | 6222.52 | 3889.08 |
| % | % | Herramientas | 2 % | 133592.84 | 2671.86 |
|  |  | Costes directos |  |  | 136264.70 |
