# Elemento de mobiliario urbano

- Propiedad del archivo: CYPE INGENIEROS, S.A.
- Formato: FIEBDC-3/2002
- Ámbito geográfico: Chile
- Divisa: CHL
- Costes indirectos: 3.00 %
- Gastos generales: 13.00 %
- Beneficio industrial: 6.00 %
- IVA: 19.00 %

## T Equipamiento urbano

### TM Mobiliario urbano

#### TMB Bancos, sillas y mesas

**TMB080** Ud Elemento de mobiliario urbano.
Asiento, de 1500x600x450 cm, de hormigón prefabricado acabado con tratamiento antigrafiti, color blanco.
Incluye: Replanteo. Colocación.
Criterio de medición de proyecto: Número de unidades previstas, según documentación gráfica de Proyecto.
Criterio de medición de obra: Se medirá el número de unidades realmente ejecutadas según especificaciones de Proyecto.

| Código | Ud | Descripción | Rendimiento | Precio | Importe |
|---|---|---|---|---|---|
| mt52mug219ga | Ud | Asiento, de 1500x600x450 cm, de hormigón prefabricado acabado con tratamiento antigrafiti, color blanco. (material) | 1.000 | 222461.00 | 222461.00 |
| mq04cag010a | h | Camión con grúa de hasta 6 t. (maquinaria) | 0.693 | 36142.99 | 25047.09 |
| mo041 | h | Maestro 1ª construcción de obra civil. (mano de obra) | 0.788 | 8689.02 | 6846.95 |
| mo087 | h | Ayudante construcción de obra civil. (mano de obra) | 0.788 | 6494.86 | 5117.95 |
| % | % | Herramientas | 2 % | 259472.99 | 5189.46 |
|  |  | Costes directos |  |  | 264662.45 |
