# Fuente de fundición

- Propiedad del archivo: CYPE INGENIEROS, S.A.
- Formato: FIEBDC-3/2002
- Ámbito geográfico: Chile
- Divisa: CHL
- Costes indirectos: 3.00 %
- Gastos generales: 13.00 %
- Beneficio industrial: 6.00 %
- IVA: 19.00 %

## T Equipamiento urbano

### TM Mobiliario urbano

#### TMF Fuentes de agua potable

**TMF010** Ud Fuente de fundición.
Fuente modelo Atlántida "SANTA & COLE", de 120 cm de altura, con cuerpo de fundición de fierro con protección antioxidante y pintura de color negro, caño y pulsador de fundición de latón y rejilla de fundición de fierro pintada en color negro, fijada a una superficie soporte con elementos de anclaje.
Criterio de valoración económica: El precio no incluye la superficie soporte.
Incluye: Replanteo. Montaje. Eliminación y limpieza del material sobrante.
Criterio de medición de proyecto: Número de unidades previstas, según documentación gráfica de Proyecto.
Criterio de medición de obra: Se medirá el número de unidades realmente ejecutadas según especificaciones de Proyecto.

| Código | Ud | Descripción | Rendimiento | Precio | Importe |
|---|---|---|---|---|---|
| mt52fsc010a | Ud | Fuente modelo Atlántida "SANTA & COLE", de 120 cm de altura, con cuerpo de fundición de fierro con protección antioxidante y pintura de color negro, caño y pulsador de fundición de latón y rejilla de fundición de fierro pintada en color negro. Incluso marco de acero galvanizado y pernos de anclaje. (material) | 1.000 | 1250287.70 | 1250287.70 |
| mt09reh330 | kg | Mortero de resina epoxi con arena de sílice, de endurecimiento rápido, para relleno de anclajes. (material) | 0.200 | 3005.92 | 601.18 |
| mo041 | h | Maestro 1ª construcción de obra civil. (mano de obra) | 5.002 | 8324.16 | 41637.45 |
| mo087 | h | Ayudante construcción de obra civil. (mano de obra) | 5.002 | 6222.52 | 31125.05 |
| % | % | Herramientas | 2 % | 1323651.38 | 26473.03 |
|  |  | Costes directos |  |  | 1350124.41 |
