# Jardinera de acero

- Propiedad del archivo: CYPE INGENIEROS, S.A.
- Formato: FIEBDC-3/2002
- Ámbito geográfico: Chile
- Divisa: CHL
- Costes indirectos: 3.00 %
- Gastos generales: 13.00 %
- Beneficio industrial: 6.00 %
- IVA: 19.00 %

## T Equipamiento urbano

### TM Mobiliario urbano

#### TMJ Jardineras

**TMJ060** Ud Jardinera de acero.
Jardinera cilíndrica de acero, de 120 cm de diámetro y 50 cm de altura y 450 litros de capacidad, con imprimación epoxi y pintura de poliéster.
Incluye: Colocación de la jardinera. Eliminación y limpieza del material sobrante.
Criterio de medición de proyecto: Número de unidades previstas, según documentación gráfica de Proyecto.
Criterio de medición de obra: Se medirá el número de unidades realmente ejecutadas según especificaciones de Proyecto.

| Código | Ud | Descripción | Rendimiento | Precio | Importe |
|---|---|---|---|---|---|
| mt52mug250md | Ud | Jardinera cilíndrica de acero, de 120 cm de diámetro y 50 cm de altura y 450 litros de capacidad, con imprimación epoxi y pintura de poliéster. (material) | 1.000 | 922461.29 | 922461.29 |
| mq04cag010a | h | Camión con grúa de hasta 6 t. (maquinaria) | 0.374 | 36142.99 | 13517.48 |
| mo041 | h | Maestro 1ª construcción de obra civil. (mano de obra) | 0.425 | 8324.16 | 3537.77 |
| mo087 | h | Ayudante construcción de obra civil. (mano de obra) | 0.688 | 6222.52 | 4281.09 |
| % | % | Herramientas | 2 % | 943797.63 | 18875.95 |
|  |  | Costes directos |  |  | 962673.58 |
