# Bolardo extraíble, de fierro

- Propiedad del archivo: CYPE INGENIEROS, S.A.
- Formato: FIEBDC-3/2002
- Ámbito geográfico: Chile
- Divisa: CHL
- Costes indirectos: 3.00 %
- Gastos generales: 13.00 %
- Beneficio industrial: 6.00 %
- IVA: 19.00 %

## T Equipamiento urbano

### TP Protecciones peatonales

#### TPH Hitos y bolardos

**TPH110** Ud Bolardo extraíble, de fierro.
Bolardo con cuerpo extraíble de fierro de 79x7x7 cm y base empotrable de acero galvanizado de 21x9x9 cm, con imprimación epoxi y pintura de poliéster en polvo color negro forja, colocación con pernos de anclaje y aglomerante hidráulico.
Criterio de valoración económica: El precio no incluye la superficie soporte.
Incluye: Replanteo. Colocación.
Criterio de medición de proyecto: Número de unidades previstas, según documentación gráfica de Proyecto.
Criterio de medición de obra: Se medirá el número de unidades realmente ejecutadas según especificaciones de Proyecto.

| Código | Ud | Descripción | Rendimiento | Precio | Importe |
|---|---|---|---|---|---|
| mt52mug370a | Ud | Bolardo con cuerpo extraíble de fierro de 79x7x7 cm y base empotrable de acero galvanizado de 21x9x9 cm, con imprimación epoxi y pintura de poliéster en polvo color negro forja. (material) | 1.000 | 168957.80 | 168957.80 |
| mt09amp010a | kg | Aglomerante hidráulico, compuesto por cementos de alta resistencia y aditivos específicos, de fraguado rápido. (material) | 0.200 | 393.62 | 78.72 |
| mo041 | h | Maestro 1ª construcción de obra civil. (mano de obra) | 0.500 | 8689.02 | 4344.51 |
| mo087 | h | Ayudante construcción de obra civil. (mano de obra) | 0.500 | 6494.86 | 3247.43 |
| % | % | Herramientas | 2 % | 176628.46 | 3532.57 |
|  |  | Costes directos |  |  | 180161.03 |
