# Banderola para soporte de carteles de señalética vertical de tráfico

- Propiedad del archivo: CYPE INGENIEROS, S.A.
- Formato: FIEBDC-3/2002
- Ámbito geográfico: Chile
- Divisa: CHL
- Costes indirectos: 3.00 %
- Gastos generales: 13.00 %
- Beneficio industrial: 6.00 %
- IVA: 19.00 %

## T Equipamiento urbano

### TS Señalética y soportes publicitarios

#### TSV Señalética vertical

**TSV010** Ud Banderola para soporte de carteles de señalética vertical de tráfico.
Banderola de acero galvanizado, bidintel, de 7 m de brazo y 6 m de gálibo, para soporte de carteles de señalética vertical de tráfico con una superficie máxima de 15 m², fijada con anclajes a fundación existente (no incluida en este precio). Incluso uniones, soldaduras, cortes, piezas especiales y despuntes.
Incluye: Replanteo y marcado de los ejes. Izado y presentación de la banderola mediante grúa. Aplomado. Resolución de las uniones a la base de fundación. Reglaje de la pieza y ajuste definitivo de las uniones.
Criterio de medición de proyecto: Número de unidades previstas, según documentación gráfica de Proyecto.
Criterio de medición de obra: Se medirá el número de unidades realmente suministradas según especificaciones de Proyecto.

| Código | Ud | Descripción | Rendimiento | Precio | Importe |
|---|---|---|---|---|---|
| mt53bps010g | Ud | Banderola de acero galvanizado, bidintel, de 7 m de brazo y 6 m de gálibo, para soporte de carteles de señalética vertical de tráfico con una superficie máxima de 15 m², con uniones y anclajes para fijar a fundación. (material) | 1.000 | 5266953.22 | 5266953.22 |
| mq07gte010c | h | Grúa autopropulsada de brazo telescópico con una capacidad de elevación de 30 t y 27 m de altura máxima de trabajo. (maquinaria) | 6.050 | 47747.87 | 288874.61 |
| mo047 | h | Maestro 1ª montador de estructura metálica. (mano de obra) | 13.754 | 8665.87 | 119190.38 |
| mo094 | h | Ayudante montador de estructura metálica. (mano de obra) | 13.754 | 6473.56 | 89037.34 |
| % | % | Herramientas | 2 % | 5764055.55 | 115281.11 |
|  |  | Costes directos |  |  | 5879336.66 |
