# Panel complementario de tráfico

- Propiedad del archivo: CYPE INGENIEROS, S.A.
- Formato: FIEBDC-3/2002
- Ámbito geográfico: Chile
- Divisa: CHL
- Costes indirectos: 3.00 %
- Gastos generales: 13.00 %
- Beneficio industrial: 6.00 %
- IVA: 19.00 %

## T Equipamiento urbano

### TS Señalética y soportes publicitarios

#### TSV Señalética vertical

**TSV060** Ud Panel complementario de tráfico.
Suministro y colocación sobre el soporte de panel complementario de tráfico de acero galvanizado, de 25x16 cm, con retrorreflectancia nivel 1 (E.G.). Incluso accesorios, tornillería y elementos de anclaje.
Incluye: Montaje.
Criterio de medición de proyecto: Número de unidades previstas, según documentación gráfica de Proyecto.
Criterio de medición de obra: Se medirá el número de unidades realmente suministradas según especificaciones de Proyecto.

| Código | Ud | Descripción | Rendimiento | Precio | Importe |
|---|---|---|---|---|---|
| mt53spc100a | Ud | Panel complementario de tráfico de acero galvanizado, de 25x16 cm, con retrorreflectancia nivel 1 (E.G.), incluso accesorios, tornillería y elementos de anclaje. (material) | 1.000 | 17989.94 | 17989.94 |
| mq07cce010a | h | Camión con cesta elevadora de brazo articulado de 16 m de altura máxima de trabajo y 260 kg de carga máxima. (maquinaria) | 0.187 | 13526.19 | 2529.40 |
| mo041 | h | Maestro 1ª construcción de obra civil. (mano de obra) | 0.125 | 8327.21 | 1040.90 |
| mo087 | h | Ayudante construcción de obra civil. (mano de obra) | 0.125 | 6224.80 | 778.10 |
| % | % | Herramientas | 2 % | 22338.34 | 446.77 |
|  |  | Costes directos |  |  | 22785.11 |
