# Sistema S de red de seguridad colocada horizontalmente

- Propiedad del archivo: CYPE INGENIEROS, S.A.
- Formato: FIEBDC-3/2002
- Ámbito geográfico: Chile
- Divisa: CHL
- Costes indirectos: 3.00 %
- Gastos generales: 13.00 %
- Beneficio industrial: 6.00 %
- IVA: 19.00 %

## Y Protección

### YC Sistemas de protección colectiva

#### YCG Protección de grandes huecos horizontales en estructuras metálicas

**YCG010** m² Sistema S de red de seguridad colocada horizontalmente.
Sistema S de red de seguridad fija, colocada horizontalmente, formado por: red de seguridad S A2 M100 Q M, de polipropileno de alta tenacidad, anudada, de color naranja, para cubrir huecos horizontales de superficie comprendida entre 35 y 250 m². Incluso cuerda de unión de polipropileno, para unir las redes y pletinas y ganchos de acero galvanizado, para atar la cuerda perimetral de las redes a un soporte adecuado.
Criterio de medición de proyecto: Superficie del hueco horizontal, medida según Estudio o Estudio Básico de Seguridad y Salud.
Criterio de medición de obra: Se medirá la superficie realmente montada según especificaciones de Estudio o Estudio Básico de Seguridad y Salud.

| Código | Ud | Descripción | Rendimiento | Precio | Importe |
|---|---|---|---|---|---|
| mt50sph010fd | m² | Red de seguridad S A2 M100 Q M, de polipropileno de alta tenacidad, anudada, de color naranja. Cuerda de red de calibre 5,5 mm, con tratamiento a los rayos UV. Energía de la red A2 (entre 2,2 y 4,4 kJ). Configuración de la red cuadrada, con cuerda perimetral de polipropileno de 16 mm de diámetro. (material) | 1.454 | 2298.62 | 3342.19 |
| mt50spr170b | m | Cuerda de unión O de polipropileno de alta tenacidad, con tratamiento a los rayos UV, D=8 mm y carga de rotura superior a 7,5 kN. (material) | 0.302 | 127.70 | 38.57 |
| mt07ala001j | kg | Pletina de acero laminado A 572 Grado 42, según ASTM A 572, para aplicaciones estructurales. Trabajada y montada en taller, para colocar en obra. (material) | 0.017 | 1634.36 | 27.78 |
| mt50spr140c | Ud | Gancho de fijación de 8 mm de diámetro, de acero galvanizado en caliente. (material) | 0.066 | 553.37 | 36.52 |
| mq07ple010ff | Ud | Alquiler diario de plataforma elevadora de tijera, motor diésel, de 15 m de altura máxima de trabajo, incluso mantenimiento y seguro de responsabilidad civil. (maquinaria) | 0.011 | 82109.30 | 903.20 |
| mq07ple020ff | Ud | Transporte a obra y retirada de plataforma elevadora de tijera, motor diésel, de 15 m de altura máxima de trabajo. (maquinaria) | 0.001 | 81700.78 | 81.70 |
| mo119 | h | Oficial 1ª Seguridad y Salud. (mano de obra) | 0.250 | 8327.21 | 2081.80 |
| mo120 | h | Peón Seguridad y Salud. (mano de obra) | 0.250 | 5997.35 | 1499.34 |
| % | % | Herramientas | 2 % | 8011.10 | 160.22 |
|  |  | Costes directos |  |  | 8171.32 |
