# Pórtico de limitación de altura

- Propiedad del archivo: CYPE INGENIEROS, S.A.
- Formato: FIEBDC-3/2002
- Ámbito geográfico: Chile
- Divisa: CHL
- Costes indirectos: 3.00 %
- Gastos generales: 13.00 %
- Beneficio industrial: 6.00 %
- IVA: 19.00 %

## Y Protección

### YS Señalética provisional de obras

#### YSB Balizamiento

**YSB110** Ud Pórtico de limitación de altura.
Protección de líneas eléctricas aéreas mediante pórtico de limitación de altura libre de 5 m compuesto por: 2 rollizos de madera de 15/20 cm de diámetro, hincados en el terreno, separados entre sí 6 m, amortizables en 5 usos; cable tensado de acero de 10 mm de diámetro situado en la parte superior de los rollizos y cordón de balizamiento con guirnaldas reflectantes de plástico, color rojo y blanco, suspendido sobre el cable. Incluso excavación, montaje, arriostramiento de los soportes, señal provisional de obra de limitación de altura, mantenimiento en condiciones seguras durante todo el periodo de tiempo que se requiera y desmontaje.
Criterio de medición de proyecto: Número de unidades previstas, según Estudio o Estudio Básico de Seguridad y Salud.
Criterio de medición de obra: Se medirá el número de unidades realmente ejecutadas según especificaciones de Estudio o Estudio Básico de Seguridad y Salud.

| Código | Ud | Descripción | Rendimiento | Precio | Importe |
|---|---|---|---|---|---|
| mt50spv030b | m | Rollizo de madera, de 15 a 20 cm de diámetro. (material) | 2.500 | 2973.62 | 7434.05 |
| mt50les010ja | Ud | Señal provisional de obra de lámina de acero galvanizado, de reglamentación y prioridad, circular, Ø=60 cm, con retrorreflectancia nivel 1 (E.G.). (material) | 0.200 | 29462.71 | 5892.54 |
| mt50spr100d | m | Cable de acero de 10 mm de diámetro. (material) | 9.600 | 1804.11 | 17319.46 |
| mt50bal080a | Ud | Cordón de balizamiento con guirnaldas reflectantes de plástico, color rojo y blanco, de 10 m de longitud. (material) | 1.000 | 794.14 | 794.14 |
| mq01exn010i | h | Miniretroexcavadora sobre neumáticos, de 37,5 kW. (maquinaria) | 1.045 | 33402.12 | 34905.22 |
| mq04cag010a | h | Camión con grúa de hasta 6 t. (maquinaria) | 3.135 | 36142.99 | 113308.27 |
| mo119 | h | Oficial 1ª Seguridad y Salud. (mano de obra) | 3.564 | 8324.16 | 29667.31 |
| mo120 | h | Peón Seguridad y Salud. (mano de obra) | 10.691 | 5995.15 | 64094.15 |
| % | % | Herramientas | 2 % | 273415.14 | 5468.30 |
|  |  | Costes directos |  |  | 278883.44 |
