# Marca vial longitudinal

- Propiedad del archivo: CYPE INGENIEROS, S.A.
- Formato: FIEBDC-3/2002
- Ámbito geográfico: Chile
- Divisa: CHL
- Costes indirectos: 3.00 %
- Gastos generales: 13.00 %
- Beneficio industrial: 6.00 %
- IVA: 19.00 %

## Y Protección

### YS Señalética provisional de obras

#### YSH Señalética horizontal

**YSH010** m Marca vial longitudinal.
Aplicación mecánica con máquina autopropulsada de pintura plástica para exterior, a base de resinas acrílicas, color amarillo, acabado satinado, textura lisa, para marca vial longitudinal continua, de 30 cm de anchura, para separación de carriles.
Incluye: Premarcaje. Aplicación mecánica de la mezcla mediante pulverización.
Criterio de medición de proyecto: Longitud medida según Estudio o Estudio Básico de Seguridad y Salud.
Criterio de medición de obra: Se medirá, a cinta corrida, la longitud realmente ejecutada según especificaciones de Estudio o Estudio Básico de Seguridad y Salud.

| Código | Ud | Descripción | Rendimiento | Precio | Importe |
|---|---|---|---|---|---|
| mt27mvp010f | l | Pintura plástica para exterior, a base de resinas acrílicas, color amarillo, acabado satinado, textura lisa (material) | 0.087 | 10902.03 | 948.48 |
| mq11bar010 | h | Barredora remolcada con motor auxiliar. (maquinaria) | 0.001 | 42422.05 | 42.42 |
| mq08war010b | h | Máquina autopropulsada, para pintar marcas viales sobre la calzada. (maquinaria) | 0.001 | 28506.20 | 28.51 |
| mo119 | h | Oficial 1ª Seguridad y Salud. (mano de obra) | 0.009 | 8327.21 | 74.94 |
| mo120 | h | Peón Seguridad y Salud. (mano de obra) | 0.005 | 5997.35 | 29.99 |
| % | % | Herramientas | 2 % | 1124.34 | 22.49 |
|  |  | Costes directos |  |  | 1146.83 |
