# Excavación de pozos, con medios manuales

- Propiedad del archivo: CYPE Ingenieros S.A.
- Formato: FIEBDC-3/2016
- Programa: Generador de precios de la construcción. CYPE Ingenieros, S.A.
- Fecha: 20/05/2024
- Ámbito geográfico: Chile
- Divisa: CHL
- Costes indirectos: 3 %
- Gastos generales: 13 %
- Beneficio industrial: 6 %
- IVA: 19 %

## A Movimientos de tierra

### AC Movimiento de tierras en obra civil

#### ACE Excavaciones

**ACE031** m³ Excavación de pozos, con medios manuales.
Excavación de pozos en roca, de hasta 1,25 m de profundidad máxima, con medios manuales, y carga mecánica a camión.
Criterio de valoración económica: El precio no incluye el transporte de los materiales excavados.
Incluye: Replanteo en el terreno. Situación de los puntos topográficos. Excavación en sucesivas franjas horizontales y extracción de tierras. Carga mecánica a camión de los materiales excavados.
Criterio de medición de proyecto: Volumen medido sobre las secciones teóricas de la excavación, según documentación gráfica de Proyecto.
Criterio de medición de obra: Se medirá el volumen teórico ejecutado según especificaciones de Proyecto, sin incluir los incrementos por excesos de excavación no autorizados, ni el relleno necesario para reconstruir la sección teórica por defectos imputables al Contratista. Se medirá la excavación una vez realizada y antes de que sobre ella se efectúe ningún tipo de relleno. Si el Contratista cerrase la excavación antes de conformada la cubicación, se entenderá que se aviene a lo que unilateralmente determine el director de la ejecución de la obra.

| Código | Ud | Descripción | Rendimiento | Precio | Importe |
|---|---|---|---|---|---|
| mq01ret020c | h | Retrocargadora sobre neumáticos, de 74,9 kW. (maquinaria) | 0.05 | 28898.16 | 1444.908 |
| mq05mai030 | h | Martillo neumático. (maquinaria) | 1.097 | 2907.63 | 3189.670 |
| mq05pdm010a | h | Compresor portátil eléctrico 2 m³/min de caudal. (maquinaria) | 1.097 | 2715.22 | 2978.596 |
| mo041 | h | Maestro 1ª construcción de obra civil. (mano de obra) | 1.591 | 8327.21 | 13248.591 |
| mo087 | h | Ayudante construcción de obra civil. (mano de obra) | 1.044 | 6224.8 | 6498.691 |
| % | % | Herramientas | 2 % | 27360.456 | 547.209 |
|  |  | Costes directos |  |  | 27907.665 |

Residuos:
- excavación: ruo170504 Tierra y piedras distintas de las especificadas en el código 17 05 03. (componente de residuo); rendimiento 2790 kg; Código LER 17 05 04; Masa del elemento 1 kg; Volumen 0.000625 m3
