# Perfilado y refino de taludes, con medios mecánicos

- Propiedad del archivo: CYPE Ingenieros S.A.
- Formato: FIEBDC-3/2016
- Programa: Generador de precios de la construcción. CYPE Ingenieros, S.A.
- Fecha: 20/05/2024
- Ámbito geográfico: Chile
- Divisa: CHL
- Costes indirectos: 3 %
- Gastos generales: 13 %
- Beneficio industrial: 6 %
- IVA: 19 %

## A Movimientos de tierra

### AC Movimiento de tierras en obra civil

#### ACP Perfilados, refinos y rasanteos

**ACP010** m² Perfilado y refino de taludes, con medios mecánicos.
Perfilado y refino de taludes de desmonte, de entre 3 y 6 m de altura, en tierra, con medios mecánicos.
Incluye: Preparación de la zona de trabajo. Situación de los puntos topográficos. Ejecución del perfilado y del refino.
Criterio de medición de proyecto: Superficie medida según documentación gráfica de Proyecto.
Criterio de medición de obra: Se medirá la superficie realmente ejecutada según especificaciones de Proyecto.

| Código | Ud | Descripción | Rendimiento | Precio | Importe |
|---|---|---|---|---|---|
| mq01exc010c | h | Retroexcavadora sobre cadenas, de 113 kW. (maquinaria) | 0.006 | 37492.77 | 224.957 |
| % | % | Herramientas | 2 % | 224.957 | 4.499 |
|  |  | Costes directos |  |  | 229.456 |

Residuos:
- excavación: ruo170504 Tierra y piedras distintas de las especificadas en el código 17 05 03. (componente de residuo); rendimiento 21.2 kg; Código LER 17 05 04; Masa del elemento 1 kg; Volumen 0.000625 m3
