# Extendido, perfilado y refino de tierras

- Propiedad del archivo: CYPE Ingenieros S.A.
- Formato: FIEBDC-3/2016
- Programa: Generador de precios de la construcción. CYPE Ingenieros, S.A.
- Fecha: 20/05/2024
- Ámbito geográfico: Chile
- Divisa: CHL
- Costes indirectos: 3 %
- Gastos generales: 13 %
- Beneficio industrial: 6 %
- IVA: 19 %

## A Movimientos de tierra

### AC Movimiento de tierras en obra civil

#### ACP Perfilados, refinos y rasanteos

**ACP040** m² Extendido, perfilado y refino de tierras.
Extendido y perfilado de tierras con medios mecánicos y refino con medios mecánicos.
Incluye: Preparación de la zona de trabajo. Situación de los puntos topográficos. Ejecución del extendido, del perfilado y del refino.
Criterio de medición de proyecto: Superficie medida según documentación gráfica de Proyecto.
Criterio de medición de obra: Se medirá la superficie realmente ejecutada según especificaciones de Proyecto.

| Código | Ud | Descripción | Rendimiento | Precio | Importe |
|---|---|---|---|---|---|
| mq01mot010a | h | Motoniveladora de 141 kW. (maquinaria) | 0.003 | 48303.74 | 144.911 |
| % | % | Herramientas | 2 % | 144.911 | 2.898 |
|  |  | Costes directos |  |  | 147.809 |

Residuos:
- excavación: ruo170504 Tierra y piedras distintas de las especificadas en el código 17 05 03. (componente de residuo); rendimiento 35.95 kg; Código LER 17 05 04; Masa del elemento 1 kg; Volumen 0.000625 m3
