# Relleno de zanjas, con áridos reciclados

- Propiedad del archivo: CYPE Ingenieros S.A.
- Formato: FIEBDC-3/2016
- Programa: Generador de precios de la construcción. CYPE Ingenieros, S.A.
- Fecha: 20/05/2024
- Ámbito geográfico: Chile
- Divisa: CHL
- Costes indirectos: 3 %
- Gastos generales: 13 %
- Beneficio industrial: 6 %
- IVA: 19 %

## A Movimientos de tierra

### AC Movimiento de tierras en obra civil

#### ACR Extendidos, rellenos y compactaciones

**ACR021** m³ Relleno de zanjas, con áridos reciclados.
Relleno de zanjas con arena de material reciclado de hormigón de 0 a 5 mm de diámetro, y compactación en tongadas sucesivas de 25 cm de espesor máximo con pisón vibrante de guiado manual, hasta alcanzar una densidad seca no inferior al 90% de la máxima obtenida en la prueba Proctor Modificado.
Criterio de valoración económica: El precio no incluye la realización de la prueba Proctor Modificado.
Incluye: Extendido del material de relleno en tongadas de espesor uniforme. Humectación o desecación de cada tongada. Compactación.
Criterio de medición de proyecto: Volumen medido sobre las secciones teóricas de la excavación, según documentación gráfica de Proyecto.
Criterio de medición de obra: Se medirá, en perfil compactado, el volumen realmente ejecutado según especificaciones de Proyecto, sin incluir los incrementos por excesos de excavación no autorizados.

| Código | Ud | Descripción | Rendimiento | Precio | Importe |
|---|---|---|---|---|---|
| mt01aro020b | t | Arena de material reciclado de hormigón, de granulometría comprendida entre 0 y 5 mm, suministrada mediante camión. (material) | 1.9 | 6532.54 | 12411.826 |
| mq02cia020j | h | Camión cisterna, de 8 m³ de capacidad. (maquinaria) | 0.006 | 75655.95 | 453.936 |
| mq01pan010a | h | Pala cargadora sobre neumáticos de 120 kW/1,9 m³. (maquinaria) | 0.011 | 28670.11 | 315.371 |
| mq02rop020 | h | Pisón vibrante de guiado manual, de 80 kg, con placa de 30x30 cm, tipo rana. (maquinaria) | 0.22 | 2494.29 | 548.744 |
| mo087 | h | Ayudante construcción de obra civil. (mano de obra) | 0.505 | 6224.8 | 3143.524 |
| % | % | Herramientas | 2 % | 16873.401 | 337.468 |
|  |  | Costes directos |  |  | 17210.869 |

Residuos:
- colocación: mt01aro020b Arena de material reciclado de hormigón, de granulometría comprendida entre 0 y 5 mm, suministrada mediante camión; factor de residuo 0.00729853

## Recursos

**mt01aro020b** t Arena de material reciclado de hormigón, de granulometría comprendida entre 0 y 5 mm, suministrada mediante camión
Datos técnicos: Coste energético 71.000 MJ; Emisión de CO2 10.000 kg; Código LER 01 04 08; Masa del elemento 1000 kg; Volumen 0.666667 m3
