# Demolición de piso de aglomerado asfáltico

- Propiedad del archivo: CYPE Ingenieros S.A.
- Formato: FIEBDC-3/2016
- Programa: Generador de precios de la construcción. CYPE Ingenieros, S.A.
- Fecha: 05/10/2024
- Ámbito geográfico: Chile
- Divisa: CHL
- Costes indirectos: 3 %
- Gastos generales: 13 %
- Beneficio industrial: 6 %
- IVA: 19 %

## D Demoliciones

### DM Firmes y pisos

#### DMF Asfálticos

**DMF010** m² Demolición de piso de aglomerado asfáltico.
Demolición de piso de aglomerado asfáltico de 15 cm de espesor medio, con martillo neumático, y carga manual sobre camión o contenedor.
Criterio de valoración económica: El precio no incluye la demolición de la base soporte.
Incluye: Replanteo de la superficie a demoler. Demolición del elemento. Fragmentación de los escombros en piezas manejables. Retirada y acopio de escombros. Limpieza de los restos de obra. Carga manual de escombros sobre camión o contenedor.
Criterio de medición de proyecto: Superficie medida según documentación gráfica de Proyecto.
Criterio de medición de obra: Se medirá la superficie realmente demolida según especificaciones de Proyecto.

| Código | Ud | Descripción | Rendimiento | Precio | Importe |
|---|---|---|---|---|---|
| mq05mai030 | h | Martillo neumático. (maquinaria) | 0.124 | 2982.07 | 369.777 |
| mq05pdm110 | h | Compresor portátil diesel media presión 10 m³/min. (maquinaria) | 0.062 | 5057.83 | 313.585 |
| mo041 | h | Maestro 1ª construcción de obra civil. (mano de obra) | 0.051 | 8324.16 | 424.532 |
| mo087 | h | Ayudante construcción de obra civil. (mano de obra) | 0.124 | 6222.52 | 771.592 |
| % | % | Herramientas | 2 % | 1879.486 | 37.590 |
|  |  | Costes directos |  |  | 1917.076 |

Residuos:
- demolición: ruo170302 Mezclas bituminosas distintas de las especificadas en el código 17 03 01. (componente de residuo); rendimiento 315 kg; Código LER 17 03 02; Masa del elemento 1 kg; Volumen 0.001 m3
