# Trituración de residuos vegetales

- Propiedad del archivo: CYPE Ingenieros S.A.
- Formato: FIEBDC-3/2016
- Programa: Generador de precios de la construcción. CYPE Ingenieros, S.A.
- Fecha: 20/05/2024
- Ámbito geográfico: Chile
- Divisa: CHL
- Costes indirectos: 3 %
- Gastos generales: 13 %
- Beneficio industrial: 6 %
- IVA: 19 %

## G Gestión de residuos

### GC Tratamientos previos de los residuos

#### GCB Trituración de residuos

**GCB020** m³ Trituración de residuos vegetales.
Trituración a pie de obra de residuos vegetales, con medios mecánicos, y carga sobre camión.
Criterio de medición de proyecto: Volumen teórico, estimado a partir del peso y la densidad aparente de los diferentes materiales que componen los residuos, según documentación gráfica de Proyecto.
Criterio de medición de obra: Se medirá, incluyendo el esponjamiento, el volumen de residuos realmente tratado según especificaciones de Proyecto.

| Código | Ud | Descripción | Rendimiento | Precio | Importe |
|---|---|---|---|---|---|
| mq05rcd010b | h | Trituradora de martillos para residuos vegetales, con capacidad para tratar de 10 a 25 m³/h, con cinta de alimentación, transportable manualmente. (maquinaria) | 0.033 | 7489.23 | 247.145 |
| mo115 | h | Jornal jardinero. (mano de obra) | 0.038 | 5997.35 | 227.899 |
| % | % | Herramientas | 2 % | 475.044 | 9.501 |
|  |  | Costes directos |  |  | 484.545 |
