# Válvula de corte

- Propiedad del archivo: CYPE Ingenieros S.A.
- Formato: FIEBDC-3/2016
- Programa: Generador de precios de la construcción. CYPE Ingenieros, S.A.
- Fecha: 20/05/2024
- Ámbito geográfico: Chile
- Divisa: CHL
- Costes indirectos: 3 %
- Gastos generales: 13 %
- Beneficio industrial: 6 %
- IVA: 19 %

## I Instalaciones

### IU Urbanas

#### IUA Redes de agua potable

**IUA101** Ud Válvula de corte.
Válvula de mariposa de fierro fundido, DN 200 mm. Incluso elementos de montaje y accesorios necesarios para su correcto funcionamiento.
Incluye: Replanteo. Colocación. Conexionado. Comprobación de su correcto funcionamiento.
Criterio de medición de proyecto: Número de unidades previstas, según documentación gráfica de Proyecto.
Criterio de medición de obra: Se medirá el número de unidades realmente ejecutadas según especificaciones de Proyecto.

| Código | Ud | Descripción | Rendimiento | Precio | Importe |
|---|---|---|---|---|---|
| mt37svm010i | Ud | Válvula de mariposa de fierro fundido, DN 200 mm. (material) | 1 | 113214.61 | 113214.610 |
| mt37www010 | Ud | Material auxiliar para instalaciones de agua potable. (material) | 1 | 962.83 | 962.830 |
| mo008 | h | Maestro 1ª gasfitero. (mano de obra) | 0.125 | 8556.75 | 1069.594 |
| mo107 | h | Ayudante gasfitero. (mano de obra) | 0.125 | 6212.96 | 776.620 |
| % | % | Herramientas | 2 % | 116023.654 | 2320.473 |
|  |  | Costes directos |  |  | 118344.127 |

## Recursos

**mt37svm010i** Ud Válvula de mariposa de fierro fundido, DN 200 mm
Datos técnicos: Coste energético 305.341 MJ; Emisión de CO2 19.094 kg
Residuos:
- embalaje: re150101 Envases de papel y cartón. (componente de residuo); rendimiento 0.08 kg; Código LER 15 01 01; Masa del elemento 1 kg; Volumen 0.001333 m3
