# Pieza para tubo de PVC

- Propiedad del archivo: CYPE Ingenieros S.A.
- Formato: FIEBDC-3/2016
- Programa: Generador de precios de la construcción. CYPE Ingenieros, S.A.
- Fecha: 05/10/2024
- Ámbito geográfico: Chile
- Divisa: CHL
- Costes indirectos: 3 %
- Gastos generales: 13 %
- Beneficio industrial: 6 %
- IVA: 19 %

## I Instalaciones

### IU Urbanas

#### IUA Redes de agua potable

**IUA031** Ud Pieza para tubo de PVC.
Manguito para unión Gibault de fundición dúctil, para tubos de PVC con unión con junta elástica de 110 mm de diámetro exterior, PN=16 atm, acabado con pintura epoxi, con tuercas y arandelas de acero cincado y juntas elásticas de caucho nitrilo.
Incluye: Replanteo. Montaje y conexionado.
Criterio de medición de proyecto: Número de unidades previstas, según documentación gráfica de Proyecto.
Criterio de medición de obra: Se medirá el número de unidades realmente ejecutadas según especificaciones de Proyecto.

| Código | Ud | Descripción | Rendimiento | Precio | Importe |
|---|---|---|---|---|---|
| mt37tvq100a | Ud | Manguito para unión Gibault de fundición dúctil, para tubos de PVC con unión con junta elástica de 110 mm de diámetro exterior, PN=16 atm, acabado con pintura epoxi, con tuercas y arandelas de acero cincado y juntas elásticas de caucho nitrilo. (material) | 1 | 26667.27 | 26667.270 |
| mo008 | h | Maestro 1ª gasfitero. (mano de obra) | 0.194 | 8553.61 | 1659.400 |
| mo107 | h | Ayudante gasfitero. (mano de obra) | 0.194 | 6210.68 | 1204.872 |
| % | % | Herramientas | 2 % | 29531.542 | 590.631 |
|  |  | Costes directos |  |  | 30122.173 |

## Recursos

**mt37tvq100a** Ud Manguito para unión Gibault de fundición dúctil
Datos técnicos: Coste energético 42.926 MJ; Emisión de CO2 2.734 kg
Residuos:
- embalaje: re150101 Envases de papel y cartón. (componente de residuo); rendimiento 0.072 kg; Código LER 15 01 01; Masa del elemento 1 kg; Volumen 0.001333 m3
